# Impermeabilização líquida de coberturas planas acessíveis para tráfego pedonal. Sistema Morcem Cover "GRUPO PUMA"

- Propriedade do ficheiro: CYPE Ingenieros S.A.
- Formato: FIEBDC-3/2016
- Programa: Generador de precios de la construcción. CYPE Ingenieros, S.A.
- Data: 01/06/2024
- Moeda: EUR
- Custos indirectos: 3 %
- IVA: 23 %

## N Isolamentos e impermeabilizações

### NL Impermeabilizações líquidas

#### NLG Coberturas, varandas e lavandarias

**NLG140** m² Impermeabilização líquida de coberturas planas acessíveis para tráfego pedonal. Sistema Morcem Cover "GRUPO PUMA".
Impermeabilização líquida de coberturas planas acessíveis para tráfego pedonal. Sistema Morcem Cover UV "GRUPO PUMA" formado por duas camadas de revestimento contínuo elástico impermeabilizante, Morcem Elastic PM "GRUPO PUMA", cor vermelho, com um rendimento de 2,5 kg/m², com aditivo, Morcem Elastic PM Catalizador "GRUPO PUMA", com um rendimento de 0,14 kg/m², sobre primário de dois componentes, Implarest EPW "GRUPO PUMA"; banda de reforço Bandtec "GRUPO PUMA" de 100 mm de largura, composta por uma lâmina viscoelástica revestida de geotêxtil não tecido em pontos singulares; malha de fibra de vidro, Geotextil PU "GRUPO PUMA", de 100 g/m² de massa superficial em toda a superfície; e execução de ângulo côncavo, a meia cana, no encontro da cobertura com paramentos verticais com argamassa reparadora, reforçada com fibras, Morcemrest RF35 "GRUPO PUMA", classe R3, tipo CC, segundo NP EN 1504-3; acababo com uma demão de verniz elástico monocomponente, Morcem Elastic PM Barniz UV "GRUPO PUMA", cor cinzento, com um rendimento de 0,3 kg/m², com adição de poliamida micronizada, Plastitec "GRUPO PUMA".
Inclui: Limpeza da superfície suporte. Aplicação de primário. Armação da superfície. Resolução dos pontos singulares. Aplicação do impermeabilizante. Aplicação da demão de acabamento.
Critério de medição de projecto: Superfície medida em projecção horizontal, segundo documentação gráfica de Projecto, desde as faces interiores dos parapeitos ou muretes perimetrais que a limitam.
Critério de medição de obra: Medir-se-á, em projecção horizontal, a superfície realmente executada segundo especificações de Projecto, desde as faces interiores dos parapeitos ou muretes perimetrais que a limitam.

| Código | Un | Descrição | Rendimento | Preço | Importância |
|---|---|---|---|---|---|
| mt28mrp011b | kg | Argamassa reparadora, reforçada com fibras, de alta resistência mecânica e retracção compensada, Morcemrest RF35 "GRUPO PUMA", com uma resistência à compressão aos 28 dias maior ou igual a 40 N/mm² e um módulo de elasticidade maior ou igual a 17000 N/mm², classe R3, tipo CC, segundo NP EN 1504-3, Euroclasse A1 de reacção ao fogo, segundo NP EN 13501-1, composta por cimentos especiais, inertes seleccionados, aditivos e fibras, aplicado em espessuras até 35 mm na vertical e 75 mm na horizontal. (material) | 1.5 | 0.69 | 1.035 |
| mt09rep034a | kg | Primário de dois componentes, Implarest EPW "GRUPO PUMA", à base de resina epóxi e um endurecedor de poliamina. (material) | 0.2 | 22.56 | 4.512 |
| mt15igp032a | kg | Aditivo, Morcem Elastic PM Catalizador "GRUPO PUMA". (material) | 0.14 | 30.12 | 4.217 |
| mt15igp030a | kg | Revestimento contínuo elástico impermeabilizante, Morcem Elastic PM "GRUPO PUMA", cor vermelho, à base de resina líquida de poliuretano. (material) | 2.5 | 9.13 | 22.825 |
| mt15igp053a | m | Banda de reforço Bandtec "GRUPO PUMA" de 100 mm de largura, composta por uma lâmina viscoelástica revestida de geotêxtil não tecido. (material) | 0.1 | 4.76 | 0.476 |
| mt15igp040a | m² | Malha de fibra de vidro, Geotextil PU "GRUPO PUMA", de 100 g/m² de massa superficial. (material) | 1.1 | 4.48 | 4.928 |
| mt15igp001a | kg | Poliamida micronizada, Plastitec "GRUPO PUMA". (material) | 0.024 | 57.84 | 1.388 |
| mt15igp035j | kg | Verniz elástico monocomponente, Morcem Elastic PM Barniz UV "GRUPO PUMA", cor cinzento, à base de poliuretano alifático e dissolventes, com resistência aos raios UV. (material) | 0.3 | 23.32 | 6.996 |
| mo032 | h | Oficial de 1ª aplicador de produtos impermeabilizantes. (mão de obra) | 0.26 | 22.68 | 5.897 |
| mo070 | h | Ajudante de aplicador de produtos impermeabilizantes. (mão de obra) | 0.26 | 22.13 | 5.754 |
| % | % | Custos directos complementares | 2 % | 58.028 | 1.161 |
|  |  | Custos directos |  |  | 59.189 |

Resíduos:
- colocação: mt28mrp011b; factor de resíduo 0.0063
- colocação: mt15igp030a; factor de resíduo 0.03
- colocação: mt15igp035j; factor de resíduo 0.0275

## Recursos

**mt28mrp011b** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt15igp030a** kg Revestimento contínuo elástico impermeabilizante
Dados técnicos: Custo energético 144.209 MJ; Emissão de CO2 7.002 kg; Código LER 17 09 04; Massa do elemento 1 kg; Volume 0.000667 m3
Resíduos:
- embalagem: re150104 Embalagens de metal. (componente de resíduo); rendimento 0.003 kg; Código LER 15 01 04; Massa do elemento 1 kg; Volume 0.001667 m3

**mt15igp035j** kg Verniz elástico monocomponente
Dados técnicos: Custo energético 32.566 MJ; Emissão de CO2 1.931 kg; Código LER 08 01 11; Massa do elemento 1 kg; Volume 0.001111 m3
Resíduos:
- embalagem: re150104 Embalagens de metal; rendimento 0.08 kg
