# Sistema "VELUX" de túnel de luz para coberturas inclinadas

- Propriedade do ficheiro: CYPE Ingenieros S.A.
- Formato: FIEBDC-3/2016
- Programa: Generador de precios de la construcción. CYPE Ingenieros, S.A.
- Data: 14/06/2024
- Moeda: EUR
- Custos indirectos: 3 %
- IVA: 23 %

## Q Coberturas

### QL Pontos de luz

#### QLT Túneis de luz

**QLT010** Ud Sistema "VELUX" de túnel de luz para coberturas inclinadas.
Túnel de luz flexível, modelo TWF 0K14 2010 "VELUX", de 35 cm de diâmetro, composto por um aro integrado de 43x43 cm com aro de estanquidade de poliuretano, de cor preto, rufo de alumínio, tampa de vidro temperado de 4 mm, tubo flexível de poliéster metalizado, com revestimento interior reflector, de 200 cm de comprimento e 35 cm de diâmetro, kit difusor com duplo painel acrílico isolante e anel embelezador interior, de plástico, de cor branca, instalado em coberturas inclinadas com pendentes de 15° a 60° e telhado de perfil ondulado de telha, fibrocimento ou materiais similares. Totalmente equipada e montada.
Inclui: Marcação. Disposição, aprumo e nivelamento do aro. Aparafusamento dos elementos de fixação do aro. Vedação de juntas perimetrais. Colocação de acessórios.
Critério de medição de projecto: Número de unidades previstas, segundo documentação gráfica de Projecto.
Critério de medição de obra: Medir-se-á o número de unidades realmente executadas segundo especificações de Projecto.

| Código | Un | Descrição | Rendimento | Preço | Importância |
|---|---|---|---|---|---|
| mt21trv010a | Ud | Túnel de luz flexível, modelo TWF 0K14 2010 "VELUX", de 35 cm de diâmetro, composto por um aro integrado de 43x43 cm com aro de estanquidade de poliuretano, de cor preto, rufo de alumínio, tampa de vidro temperado de 4 mm, tubo flexível de poliéster metalizado, com revestimento interior reflector, de 200 cm de comprimento e 35 cm de diâmetro, kit difusor com duplo painel acrílico isolante e anel embelezador interior, de plástico, de cor branca, para instalação em coberturas inclinadas com pendentes de 15° a 60° e telhado de perfil ondulado de telha, fibrocimento ou materiais similares (material) | 1 | 384 | 384.000 |
| mo011 | h | Oficial de 1ª montador. (mão de obra) | 1 | 23.31 | 23.310 |
| mo080 | h | Ajudante de montador. (mão de obra) | 0.5 | 22.13 | 11.065 |
| % | % | Custos directos complementares | 2 % | 418.375 | 8.368 |
|  |  | Custos directos |  |  | 426.743 |
