# Revestimento de cobertura de painéis de fibrocimento sem amianto, com isolamento incorporado

- Propriedade do ficheiro: CYPE Ingenieros S.A.
- Formato: FIEBDC-3/2016
- Programa: Generador de precios de la construcción. CYPE Ingenieros, S.A.
- Data: 18/05/2024
- Moeda: EUR
- Custos indirectos: 3 %
- IVA: 23 %

## Q Coberturas

### QU Componentes de coberturas inclinadas e curvas

#### QUC De placas de fibrocimento sem amianto

**QUC020** m² Revestimento de cobertura de painéis de fibrocimento sem amianto, com isolamento incorporado.
Revestimento de cobertura de painéis, formados por placa ondulada de fibrocimento sem amianto, cor argila, na face exterior, núcleo isolante de espuma de poliuretano e acabamento interior com tela de poliéster reforçado com fibra de vidro, cor branca; de 1520 mm de comprimento, 1100 mm de largura e 54 mm de espessura, para cobertura inclinada, com uma pendente maior que 10%, colocados com uma sobreposição do painel superior de 150 mm e fixados mecanicamente a qualquer tipo de madre estrutural. Inclusive acessórios de fixação dos painéis.
Critérios considerados na determinação do preço da unidade de obra: O preço não inclui a superfície suporte nem os pontos singulares e as peças especiais da cobertura.
Inclui: Limpeza da superfície suporte. Fixação dos painéis.
Critério de medição de projecto: Superfície da vertente medida em verdadeira magnitude, segundo documentação gráfica de Projecto.
Critério de medição de obra: Medir-se-á, em verdadeira magnitude, a superfície realmente executada segundo especificações de Projecto.

| Código | Un | Descrição | Rendimento | Preço | Importância |
|---|---|---|---|---|---|
| mt13eur015e | Ud | Painel, formado por placa ondulada de fibrocimento sem amianto, cor argila, na face exterior, núcleo isolante de espuma de poliuretano e acabamento interior com tela de poliéster reforçado com fibra de vidro, cor branca; de 1520 mm de comprimento, 1100 mm de largura e 54 mm de espessura. Segundo EN 494. (material) | 0.547 | 53.23 | 29.117 |
| mt13eur016e | Ud | Painel especial para cummeira, formado por placa ondulada de fibrocimento sem amianto, cor argila, na face exterior, núcleo isolante de espuma de poliuretano e acabamento interior com tela de poliéster reforçado com fibra de vidro, cor branca; de 1520 mm de comprimento, 1100 mm de largura e 54 mm de espessura, para cobertura de fibrocimento sem amianto. Segundo EN 494. (material) | 0.073 | 63.09 | 4.606 |
| mt13eur017e | Ud | Painel especial para beirado, formado por placa ondulada de fibrocimento sem amianto, cor argila, na face exterior, núcleo isolante de espuma de poliuretano e acabamento interior com tela de poliéster reforçado com fibra de vidro, cor branca; de 1520 mm de comprimento, 1100 mm de largura e 54 mm de espessura, para cobertura de fibrocimento sem amianto. Segundo EN 494. (material) | 0.073 | 63.09 | 4.606 |
| mt13eur018c | Ud | Painel translúcido, formado por uma placa exterior de policarbonato celular, de 4 mm de espessura, caixilho de policarbonato celular e acabamento interior com tela de poliéster reforçado com fibra de vidro, cor branca; de 1520 mm de comprimento, 1100 mm de largura e 54 mm de espessura, para iluminação natural de cobertura de fibrocimento sem amianto. (material) | 0.036 | 97 | 3.492 |
| mt13eur100b | Ud | Kit de acessórios de fixação, para painéis de fibrocimento sem amianto. (material) | 1 | 9.94 | 9.940 |
| mo051 | h | Oficial de 1ª montador de painéis metálicos. (mão de obra) | 0.19 | 23.31 | 4.429 |
| mo098 | h | Ajudante de montador de painéis metálicos. (mão de obra) | 0.075 | 22.13 | 1.660 |
| % | % | Custos directos complementares | 2 % | 57.850 | 1.157 |
|  |  | Custos directos |  |  | 59.007 |

Resíduos:
- colocação: mt13eur015e; factor de resíduo 0.0248
- colocação: mt13eur016e; factor de resíduo 0.0248
- colocação: mt13eur017e; factor de resíduo 0.0248

## Recursos

**mt13eur015e** Ud Painel, formado por placa ondulada de fibrocimento sem amianto
Dados técnicos: Custo energético 5.790 MJ; Emissão de CO2 4.289 kg; Código LER 17 01 01; Massa do elemento 27 kg; Volume 0.018 m3
Resíduos:
- embalagem: re170201 Madeira. (componente de resíduo); rendimento 0.001 kg; Código LER 17 02 01; Massa do elemento 1 kg; Volume 0.000909 m3
- embalagem: re170203 Plástico. (componente de resíduo); rendimento 0.05 kg; Código LER 17 02 03; Massa do elemento 1 kg; Volume 0.001667 m3

**mt13eur016e** Ud Painel especial para cummeira
Dados técnicos: Custo energético 5.670 MJ; Emissão de CO2 3.689 kg; Código LER 17 01 01; Massa do elemento 23 kg; Volume 0.015333 m3
Resíduos:
- embalagem: re170201 Madeira; rendimento 0.001 kg
- embalagem: re170203 Plástico; rendimento 0.05 kg

**mt13eur017e** Ud Painel especial para beirado
Dados técnicos: Custo energético 5.670 MJ; Emissão de CO2 3.689 kg; Código LER 17 01 01; Massa do elemento 23 kg; Volume 0.015333 m3
Resíduos:
- embalagem: re170201 Madeira; rendimento 0.001 kg
- embalagem: re170203 Plástico; rendimento 0.05 kg

**mt13eur018c** Ud Painel translúcido
Dados técnicos: Custo energético 1880.185 MJ; Emissão de CO2 110.749 kg
Resíduos:
- embalagem: re150101 Embalagens de papel e cartão. (componente de resíduo); rendimento 0.072 kg; Código LER 15 01 01; Massa do elemento 1 kg; Volume 0.001333 m3
