# Revestimento exterior com peças de grés esmaltado. Colocação em camada fina

- Propriedade do ficheiro: CYPE Ingenieros S.A.
- Formato: FIEBDC-3/2016
- Programa: Generador de precios de la construcción. CYPE Ingenieros, S.A.
- Data: 19/05/2024
- Moeda: EUR
- Custos indirectos: 3 %
- IVA: 23 %

## R Revestimentos

### RA De peças rígidas em paramentos verticais

#### RAA De grés esmaltado

**RAA060** m² Revestimento exterior com peças de grés esmaltado. Colocação em camada fina.
Revestimento exterior com peças de grés esmaltado, de 200x200 mm, gama média, capacidade de absorção de água E<3%, grupo BIb, segundo NP EN 14411. SUPORTE: paramento de betão, vertical. COLOCAÇÃO: em camada fina através de colagem dupla com cimento cola melhorado, C2 TE S1, segundo NP EN 12004, deformável, com deslizamento reduzido e tempo de colocação ampliado e grampos de ancoragem intermédios em forma de omega e no arranque de 15 mm de largura, de aço inoxidável AISI 316, acabamento natural, para sistema de fixação à vista, ENCHIMENTO DE JUNTAS: com argamassa de juntas cimentosa melhorada, com absorção de água reduzida e resistência elevada à abrasão tipo CG 2 W A, cor cinzento, em juntas de 8 mm de espessura. Inclusive cruzetas de PVC.
Critérios considerados na determinação do preço da unidade de obra: O preço não inclui as peças especiais nem a resolução de pontos singulares.
Inclui: Preparação da superfície suporte. Marcação dos níveis, da disposição de peças e das juntas. Corte das peças. Preparação e aplicação do material de colocação. Formação de juntas de movimento. Colocação das peças. Fixação definitiva do revestimento com ancoragens mecânicas. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcp100h | kg | Cimento cola melhorado, C2 TE S1, segundo NP EN 12004, deformável, com deslizamento reduzido e tempo de colocação ampliado, cor branca, à base de cimento de alta resistência, inertes seleccionados, aditivos e resinas sintéticas, para a colocação em camada fina do todo o tipo de peças cerâmicas em paramentos verticais interiores e exteriores e pavimentos interiores e exteriores. (material) | 8 | 0.66 | 5.280 |
| mt19pey110bfg | Ud | Kit de grampos de ancoragem intermédios em forma de omega e no arranque de 15 mm de largura, de aço inoxidável AISI 316, acabamento natural, buchas de nylon e parafusos de aço inoxidável A2, para sistema de fixação à vista de revestimentos exteriores cerâmicos, com juntas de 8 mm de espessura. (material) | 8.33 | 0.45 | 3.749 |
| mt19abe100adb | m² | Peças de grés esmaltado, de 200x200 mm, gama média, capacidade de absorção de água E<3%, grupo BIb, segundo NP EN 14411. (material) | 1.05 | 15.37 | 16.139 |
| mt09mcp020lJ | kg | Argamassa de juntas cimentosa melhorada, com absorção de água reduzida e resistência elevada à abrasão, tipo CG2 W A, segundo EN 13888, cor cinzento, para juntas de 2 a 15 mm, à base de cimento de alta resistência, inertes seleccionados, aditivos especiais e pigmentos, com efeito anti-caruncho, anti-verdete e preventivo das eflorescências, hidrorrepelente, especial para enchimento de juntas de todo tipo de peças cerâmicas e pedras naturais em zonas de proliferação de microrganismos. (material) | 0.67 | 1.43 | 0.958 |
| mt18acc100a | Ud | Kit de cruzetas de PVC para garantir uma espessura das juntas entre peças de entre 1 e 20 mm, em revestimentos e pavimentos cerâmicos. (material) | 0.35 | 2.4 | 0.840 |
| mo024 | h | Oficial de 1ª ladrilhador (azulejador). (mão de obra) | 0.902 | 22.68 | 20.457 |
| mo062 | h | Ajudante de ladrilhador (azulejador). (mão de obra) | 0.902 | 22.13 | 19.961 |
| % | % | Custos directos complementares | 2 % | 67.384 | 1.348 |
|  |  | Custos directos |  |  | 68.732 |

Resíduos:
- colocação: mt09mcp100h; factor de resíduo 0.07
- colocação: mt19abe100adb Peças de grés esmaltado, de 200x200 mm, gama média, capacidade de absorção de água E<3%, grupo BIb, segundo NP EN 14411; factor de resíduo 0.0352714
- colocação: mt09mcp020lJ; factor de resíduo 0.07

## Recursos

**mt09mcp100h** kg Cimento cola melhorado
Dados técnicos: Custo energético 3.871 MJ; Emissão de CO2 0.344 kg; Código LER 17 09 04; Massa do elemento 1 kg; Volume 0.000667 m3
Resíduos:
- embalagem: re170203 Plástico. (componente de resíduo); rendimento 0.003 kg; Código LER 17 02 03; Massa do elemento 1 kg; Volume 0.001667 m3

**mt19abe100adb** m² Peças de grés esmaltado, de 200x200 mm, gama média, capacidade de absorção de água E<3%, grupo BIb, segundo NP EN 14411
Dados técnicos: Custo energético 136.228 MJ; Emissão de CO2 6.667 kg; Código LER 17 01 03; Massa do elemento 11.5 kg; Volume 0.0092 m3
Resíduos:
- embalagem: re150101 Embalagens de papel e cartão. (componente de resíduo); rendimento 0.183 kg; Código LER 15 01 01; Massa do elemento 1 kg; Volume 0.001333 m3
- embalagem: re170201 Madeira. (componente de resíduo); rendimento 0.023 kg; Código LER 17 02 01; Massa do elemento 1 kg; Volume 0.000909 m3

**mt09mcp020lJ** kg Argamassa de juntas cimentosa melhorada
Dados técnicos: Custo energético 7.725 MJ; Emissão de CO2 0.576 kg; Código LER 17 09 04; Massa do elemento 1 kg; Volume 0.000667 m3
Resíduos:
- embalagem: re150101 Embalagens de papel e cartão; rendimento 0.02 kg
- embalagem: re170201 Madeira; rendimento 0.005 kg
- embalagem: re170203 Plástico; rendimento 0.008 kg
