# Ponto singular com perfil "SCHLÜTER-SYSTEMS" em revestimento exterior com peças cerâmicas

- Propriedade do ficheiro: CYPE Ingenieros S.A.
- Formato: FIEBDC-3/2016
- Programa: Generador de precios de la construcción. CYPE Ingenieros, S.A.
- Data: 02/06/2024
- Moeda: EUR
- Custos indirectos: 3 %
- IVA: 23 %

## R Revestimentos

### RA De peças rígidas em paramentos verticais

#### RAX Pontos singulares

**RAX040** m Ponto singular com perfil "SCHLÜTER-SYSTEMS" em revestimento exterior com peças cerâmicas.
Esquina exterior com perfil de alumínio lacado, Schlüter-RONDEC-Q 60 BH "SCHLÜTER-SYSTEMS", cor Bahama Beige, de 6 mm de altura, em revestimento exterior com peças cerâmicas. SUPORTE: paramento vertical. COLOCAÇÃO: com o mesmo material que as peças cerâmicas.
Inclui: Marcação. Corte do perfil. Colocação do perfil. Limpeza final.
Critério de medição de projecto: Comprimento medido segundo documentação gráfica de Projecto.
Critério de medição de obra: Medir-se-á o comprimento realmente executado segundo especificações de Projecto.

| Código | Un | Descrição | Rendimento | Preço | Importância |
|---|---|---|---|---|---|
| mt19als031aaa1 | m | Perfil de alumínio lacado, Schlüter-RONDEC-Q 60 BH "SCHLÜTER-SYSTEMS", cor Bahama Beige, de 6 mm de altura e 2,5 m de comprimento, com perfurações trapezoidais para a sua fixação, para a protecção de esquinas exteriores em revestimentos com peças cerâmicas. (material) | 1.05 | 7.93 | 8.327 |
| mo024 | h | Oficial de 1ª ladrilhador (azulejador). (mão de obra) | 0.12 | 22.68 | 2.722 |
| % | % | Custos directos complementares | 2 % | 11.049 | 0.221 |
|  |  | Custos directos |  |  | 11.270 |

Resíduos:
- colocação: mt19als031aaa1; factor de resíduo 0.048

## Recursos

**mt19als031aaa1** m Perfil de alumínio lacado
Dados técnicos: Custo energético 14.732 MJ; Emissão de CO2 1.043 kg; Código LER 17 04 02; Massa do elemento 0.13 kg; Volume 0.000087 m3
Resíduos:
- embalagem: re170203 Plástico. (componente de resíduo); rendimento 0.005 kg; Código LER 17 02 03; Massa do elemento 1 kg; Volume 0.001667 m3
