# Camada base de argamassa natural de argila sem aditivos sobre paramento interior

- Propriedade do ficheiro: CYPE Ingenieros S.A.
- Formato: FIEBDC-3/2016
- Programa: Generador de precios de la construcción. CYPE Ingenieros, S.A.
- Data: 19/05/2024
- Moeda: EUR
- Custos indirectos: 3 %
- IVA: 23 %

## R Revestimentos

### RB Argamassas industriais para rebocos

#### RBC Argamassas de argila

**RBC010** m² Camada base de argamassa natural de argila sem aditivos sobre paramento interior.
Camada base formada por uma camada de argamassa natural de argila sem aditivos, para regularização de superfícies, de 3 mm de espessura, aplicada manualmente, sobre placa de argila com fibras vegetais, de 20 mm de espessura, reforçada com malha de juta em ambas as faces, fixada mecanicamente, sobre paramento interior de madeira, vertical, até 3 m de altura. Inclusive malha de fibras de juta para enchimento de juntas entre placas.
Critérios considerados na determinação do preço da unidade de obra: O preço inclui a protecção dos elementos da envolvente que possam ser afectados durante os trabalhos e a resolução de pontos singulares, mas não inclui a camada final.
Inclui: Marcação. Corte das placas. Fixação das placas. Enchimento das juntas. Disposição dos panos de trabalho. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt12ply010a | m² | Placa de argila com fibras vegetais, de 20 mm de espessura, 600 mm de largura e 1200 mm de comprimento, reforçada com malha de juta em ambas as faces, Euroclasse A2-s1, d0 de reacção ao fogo, segundo NP EN 13501-1, com acessórios de fixação. (material) | 1 | 26.77 | 26.770 |
| mt28mca015a | kg | Argamassa natural de argila sem aditivos, composta por inertes seleccionados com granulometria até 3 mm de diâmetro, densidade 1800 kg/m³, resistência à compressão 1,9 N/mm², fornecida em sacos, para regularização de superfícies. (material) | 4.2 | 0.19 | 0.798 |
| mt08aaa010a | m³ | Água. (material) | 0.005 | 1.5 | 0.008 |
| mt28mca005a | m² | Malha de fibras de juta engomada com amido de milho, de 135 g/m² de massa superficial. (material) | 0.5 | 2.57 | 1.285 |
| mo039 | h | Oficial de 1ª rebocador. (mão de obra) | 0.18 | 22.68 | 4.082 |
| mo111 | h | Operário especializado rebocador. (mão de obra) | 0.18 | 22.36 | 4.025 |
| % | % | Custos directos complementares | 2 % | 36.968 | 0.739 |
|  |  | Custos directos |  |  | 37.707 |

Resíduos:
- colocação: mt28mca015a; factor de resíduo 0.0198
- colocação: mt28mca005a Malha de fibras de juta engomada com amido de milho, de 135 g/m² de massa superficial; factor de resíduo 0.013

## Recursos

**mt28mca015a** kg Argamassa natural de argila sem aditivos
Dados técnicos: Custo energético 0.345 MJ; Emissão de CO2 0.028 kg; Código LER 17 01 01; Massa do elemento 1 kg; Volume 0.000667 m3
Resíduos:
- embalagem: re150101 Embalagens de papel e cartão. (componente de resíduo); rendimento 0.009 kg; Código LER 15 01 01; Massa do elemento 1 kg; Volume 0.001333 m3

**mt08aaa010a** m³ Água
Dados técnicos: Custo energético 60.000 MJ; Emissão de CO2 30.000 kg

**mt28mca005a** m² Malha de fibras de juta engomada com amido de milho, de 135 g/m² de massa superficial
Dados técnicos: Custo energético 3.389 MJ; Emissão de CO2 -0.232 kg; Código LER 20 02 01; Massa do elemento 0.135 kg; Volume 0.00009 m3
