# Pintura com tinta de silicato efeito veladura sobre paramento exterior

- Propriedade do ficheiro: CYPE Ingenieros S.A.
- Formato: FIEBDC-3/2016
- Programa: Generador de precios de la construcción. CYPE Ingenieros, S.A.
- Data: 19/05/2024
- Moeda: EUR
- Custos indirectos: 3 %
- IVA: 23 %

## R Revestimentos

### RF Pinturas em paramentos exteriores

#### RFS Tintas de silicato

**RFS020** m² Pintura com tinta de silicato efeito veladura sobre paramento exterior.
Aplicação manual de duas demãos de tinta de silicato efeito veladura, acabamento mate, textura lisa, diluídas com 40% de diluente à base de soluções de silicato de potássio e emulsões acrílicas, (rendimento: 0,07 l/m² cada demão); aplicação prévia de uma demão de primário regulador da absorção à base de soluções de silicato de potássio e emulsões acrílicas, sobre paramento exterior.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs020b | l | Primário regulador da absorção à base de soluções de silicato de potássio e emulsões acrílicas, para aplicar com trincha, rolo ou pistola. (material) | 0.206 | 16.07 | 3.310 |
| mt27psi020a | l | Tinta de silicato efeito veladura para exterior, à base de silicato de potássio, acabamento mate, textura lisa; para aplicar com trincha, rolo ou pistola. (material) | 0.14 | 11.3 | 1.582 |
| mo038 | h | Oficial de 1ª pintor. (mão de obra) | 0.155 | 22.68 | 3.515 |
| mo076 | h | Ajudante de pintor. (mão de obra) | 0.155 | 22.13 | 3.430 |
| % | % | Custos directos complementares | 2 % | 11.837 | 0.237 |
|  |  | Custos directos |  |  | 12.074 |

Resíduos:
- colocação: mt27pfs020b; factor de resíduo 0.03
- colocação: mt27psi020a; factor de resíduo 0.0312036

## Recursos

**mt27pfs020b** l Primário regulador da absorção à base de soluções de silicato de potássio e emulsões acrílicas
Dados técnicos: Custo energético 79.628 MJ; Emissão de CO2 3.033 kg; Código LER 17 09 04; Massa do elemento 1.05 kg; Volume 0.0007 m3
Resíduos:
- embalagem: re150104 Embalagens de metal. (componente de resíduo); rendimento 0.064 kg; Código LER 15 01 04; Massa do elemento 1 kg; Volume 0.001667 m3

**mt27psi020a** l Tinta de silicato efeito veladura para exterior
Dados técnicos: Custo energético 42.435 MJ; Emissão de CO2 1.492 kg; Código LER 08 01 11; Massa do elemento 1.4 kg; Volume 0.001556 m3
Resíduos:
- embalagem: re170203 Plástico. (componente de resíduo); rendimento 0.031 kg; Código LER 17 02 03; Massa do elemento 1 kg; Volume 0.001667 m3
