# Revestimento com argamassa acrílica

- Propriedade do ficheiro: CYPE Ingenieros S.A.
- Formato: FIEBDC-3/2016
- Programa: Generador de precios de la construcción. CYPE Ingenieros, S.A.
- Data: 17/05/2024
- Moeda: EUR
- Custos indirectos: 3 %
- IVA: 23 %

## R Revestimentos

### RG Argamassas e revestimentos acrílicos

#### RGS Revestimentos sintético-minerais

**RGS010** m² Revestimento com argamassa acrílica.
Formação em fachadas de camada de acabamento para revestimentos contínuos, com argamassa acrílica, cor branco, composta por resinas acrílicas, pigmentos minerais e aditivos orgânicos e inorgânicos. Aplicado com palustra sobre uma camada base de argamassa industrial (não incluída neste preço), aplicação prévia de uma demão de latex multiuso, composto de resina sintética em dispersão aquosa e aditivos orgânicos e inorgânicos (25% da superfície do paramento). Inclusive preparação da superfície suporte, formação de juntas, cantos, arestas, remates nos encontros com paramentos, revestimentos ou outros elementos assentes na sua superfície e protecção da caixilharia com fita adesiva de pintor.
Inclui: Preparação do paramento suporte já revestido. Aplicação do produto regulador da absorção. Execução do acabamento superficial.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt28pcc040a | kg | Latex multiuso, composto de resina sintética em dispersão aquosa e aditivos orgânicos e inorgânicos. (material) | 0.075 | 10.87 | 0.815 |
| mt28mop310ma | kg | Argamassa acrílica, cor branco, composta por resinas acrílicas, pigmentos minerais e aditivos orgânicos e inorgânicos, anti-caruncho e anti-verdete, permeável ao vapor de água e com resistência ao envelhecimento, à contaminação urbana e aos raios UV, para revestimento de paramentos exteriores. (material) | 2 | 3.01 | 6.020 |
| mt27wav020a | m | Fita adesiva de pintor, de 25 mm de largura. (material) | 1.75 | 0.1 | 0.175 |
| mo039 | h | Oficial de 1ª rebocador. (mão de obra) | 0.204 | 22.68 | 4.627 |
| mo111 | h | Operário especializado rebocador. (mão de obra) | 0.204 | 22.36 | 4.561 |
| % | % | Custos directos complementares | 2 % | 16.198 | 0.324 |
|  |  | Custos directos |  |  | 16.522 |

Resíduos:
- colocação: mt28pcc040a Latex multiuso, composto de resina sintética em dispersão aquosa e aditivos orgânicos e inorgânicos; factor de resíduo 0.03
- colocação: mt28mop310ma; factor de resíduo 0.05606
- colocação: mt27wav020a Fita adesiva de pintor, de 25 mm de largura; factor de resíduo 0.0441176

## Recursos

**mt28pcc040a** kg Latex multiuso, composto de resina sintética em dispersão aquosa e aditivos orgânicos e inorgânicos
Dados técnicos: Custo energético 75.527 MJ; Emissão de CO2 2.872 kg; Código LER 17 09 04; Massa do elemento 1 kg; Volume 0.000667 m3
Resíduos:
- embalagem: re170203 Plástico. (componente de resíduo); rendimento 0.003 kg; Código LER 17 02 03; Massa do elemento 1 kg; Volume 0.001667 m3

**mt28mop310ma** kg Argamassa acrílica
Dados técnicos: Custo energético 15.053 MJ; Emissão de CO2 0.575 kg; Código LER 17 09 04; Massa do elemento 1 kg; Volume 0.000667 m3
Resíduos:
- embalagem: re170203 Plástico; rendimento 0.003 kg

**mt27wav020a** m Fita adesiva de pintor, de 25 mm de largura
Dados técnicos: Custo energético 0.002 MJ; Emissão de CO2 0.003 kg; Código LER 20 01 01; Massa do elemento 0.0034 kg; Volume 0.000005 m3
