# Revestimento térmico e sonoro com argamassa leve de cal e fonólito, sobre paramento interior

- Propriedade do ficheiro: CYPE Ingenieros S.A.
- Formato: FIEBDC-3/2016
- Programa: Generador de precios de la construcción. CYPE Ingenieros, S.A.
- Data: 17/05/2024
- Moeda: EUR
- Custos indirectos: 3 %
- IVA: 23 %

## R Revestimentos

### RK Pinturas, argamassas e revestimentos para isolamento térmico e sonoro

#### RKT Argamassas de cal e fonólito

**RKT010** m² Revestimento térmico e sonoro com argamassa leve de cal e fonólito, sobre paramento interior.
Revestimento térmico e sonoro contínuo, de 20 mm de espessura, aplicado directamente, de argamassa leve de cal e fonólito, aplicada mecanicamente, e acabamento final com gesso de aplicação em camada fina C6, sobre paramento interior vertical, de mais de 3 m de altura. Inclusive perfil para protecção de arestas de plástico e metal com perfurações para a formação de arestas.
Critérios considerados na determinação do preço da unidade de obra: O preço inclui a resolução de pontos singulares.
Inclui: Preparação da superfície suporte que se vai revestir. Execução de mestras. Colocação de cantoneiras nas esquinas e saliências. Preparação da argamassa na máquina misturadora. Projecção mecânica da argamassa. Aplicação de régua de alumínio. Passagem de lâmina de aço. Aplicação de estuque.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28mdb010d | l | Argamassa leve de cal e fonólito, para aplicar através de projecção mecânica. (material) | 11.24 | 0.8 | 8.992 |
| mt09pye010a | m³ | Pasta de gesso para aplicação em camada fina C6, segundo EN 13279-1. (material) | 0.003 | 166.7 | 0.500 |
| mt28vye010 | m | Cantoneiras de plástico e metal, estáveis à acção dos sulfatos. (material) | 0.215 | 0.35 | 0.075 |
| mq06pym010 | h | Misturadora-bombeadora para argamassas e gessos projectados, de 3 m³/h. (equipamento) | 0.28 | 8.52 | 2.386 |
| mo033 | h | Oficial de 1ª gesseiro. (mão de obra) | 0.141 | 22.68 | 3.198 |
| mo071 | h | Ajudante de gesseiro. (mão de obra) | 0.074 | 22.13 | 1.638 |
| % | % | Custos directos complementares | 2 % | 16.789 | 0.336 |
|  |  | Custos directos |  |  | 17.125 |

Resíduos:
- colocação: mt28mdb010d Argamassa leve de cal e fonólito, para aplicar através de projecção mecânica; factor de resíduo 0.06
- colocação: mt09pye010a Pasta de gesso para aplicação em camada fina C6, segundo EN 13279-1; factor de resíduo 0.015
- colocação: mt28vye010 Cantoneiras de plástico e metal, estáveis à acção dos sulfatos; factor de resíduo 0.08

## Recursos

**mt28mdb010d** l Argamassa leve de cal e fonólito, para aplicar através de projecção mecânica
Dados técnicos: Custo energético 0.413 MJ; Emissão de CO2 0.021 kg; Código LER 17 09 04; Massa do elemento 0.33 kg; Volume 0.00022 m3
Resíduos:
- embalagem: re150104 Embalagens de metal. (componente de resíduo); rendimento 0.042 kg; Código LER 15 01 04; Massa do elemento 1 kg; Volume 0.001667 m3

**mt09pye010a** m³ Pasta de gesso para aplicação em camada fina C6, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3

**mt28vye010** m Cantoneiras de plástico e metal, estáveis à acção dos sulfatos
Dados técnicos: Custo energético 12.693 MJ; Emissão de CO2 0.675 kg; Código LER 17 02 03; Massa do elemento 0.256 kg; Volume 0.000427 m3
Resíduos:
- embalagem: re170201 Madeira; rendimento 0.04 kg
- embalagem: re170203 Plástico; rendimento 0.001 kg
