# Esmalte sobre tubagem de aço galvanizado

- Propriedade do ficheiro: CYPE Ingenieros S.A.
- Formato: FIEBDC-3/2016
- Programa: Generador de precios de la construcción. CYPE Ingenieros, S.A.
- Data: 24/05/2024
- Moeda: EUR
- Custos indirectos: 3 %
- IVA: 23 %

## R Revestimentos

### RN Pinturas em metais

#### RNS Tintas especiais

**RNS041** m Esmalte sobre tubagem de aço galvanizado.
Aplicação manual de duas demãos de esmalte de poliuretano, cor amarelo RAL 1003, acabamento brilhante; aplicação prévia de uma demão de primário fosfocromatante de um só componente, cor cinzento, acabamento mate, sobre tubagem interior de aço galvanizado de 6" de diâmetro nominal interior.
Inclui: Preparação e limpeza da superfície suporte. Aplicação da demão de primário. Aplicação de duas demãos de acabamento.
Critério de medição de projecto: Comprimento medido segundo documentação gráfica de Projecto.
Critério de medição de obra: Medir-se-á o comprimento realmente executado segundo especificações de Projecto.

| Código | Un | Descrição | Rendimento | Preço | Importância |
|---|---|---|---|---|---|
| mt27pfi202a | l | Primário fosfocromatante de um só componente, cor cinzento, acabamento mate, à base de resinas de polivinil butiral modificado, pigmentos antioxidantes isentos de cromatos, pigmentos extendedores e dissolvente formado à base de uma mistura de hidrocarbonetos, álcoois e dissolvente cetónico, para aplicar com trincha ou pistola sobre superfícies metálicas. (material) | 0.029 | 14.9 | 0.432 |
| mt27esp011e | l | Esmalte de poliuretano, cor amarelo RAL 1003, acabamento brilhante, à base de resinas acrílicas hidroxiladas, isocianatos alifáticos, pigmentos minerais, pigmentos orgânicos e dissolvente formado à base de uma mistura de hidrocarbonetos e dissolvente cetónico, de muito alta resistência à corrosão, para aplicar com pistola sobre superfícies metálicas. (material) | 0.079 | 21.28 | 1.681 |
| mo038 | h | Oficial de 1ª pintor. (mão de obra) | 0.179 | 22.68 | 4.060 |
| mo076 | h | Ajudante de pintor. (mão de obra) | 0.152 | 22.13 | 3.364 |
| % | % | Custos directos complementares | 2 % | 9.537 | 0.191 |
|  |  | Custos directos |  |  | 9.728 |
