# Tecto falso contínuo de placas de gesso laminado, anti-radiações. Sistema "KNAUF"

- Propriedade do ficheiro: CYPE Ingenieros S.A.
- Formato: FIEBDC-3/2016
- Programa: Generador de precios de la construcción. CYPE Ingenieros, S.A.
- Data: 15/06/2024
- Moeda: EUR
- Custos indirectos: 3 %
- IVA: 23 %

## R Revestimentos

### RT Tectos falsos em interiores

#### RTC Contínuos, de placas de gesso laminado

**RTC026** m² Tecto falso contínuo de placas de gesso laminado, anti-radiações. Sistema "KNAUF".
Tecto falso contínuo suspenso, liso, situado a uma altura menor de 4 m, com nível de qualidade do acabamento Q1. Sistema K112.es "KNAUF" (12,5+2,0+2+27+27), constituído por: ESTRUTURA: estrutura metálica de aço galvanizado de mestras primárias 60/27 mm com uma modulação de 750 mm e suspensas da laje ou elemento suporte de betão com suspensões Nonius "KNAUF", seguros Nonius "KNAUF", partes superiores Nonius "KNAUF", 530/630 e varões cada 600 mm, e mestras secundárias fixadas perpendicularmente às primárias com conectores tipo cavalete com uma modulação de 312,5 mm; PLACAS: uma camada de placas anti-radiações RX 12,5+2,0 mm "KNAUF" formadas por uma placa de gesso laminado DF / EN 520 - 625 / 2600 / 12,5, corta-fogo, revestidas numa das suas faces com uma lâmina de cartão e outra de chumbo de 2 mm. Inclusive perfis UD 28x27 "KNAUF", fixações para a ancoragem dos perfis, parafusos para a fixação das placas, fita acústica sob os perfis perimetrais, fita de chumbo de 2 mm de espessura atrás de cada perfil secundário, massa de juntas Safeboard Spachtel "KNAUF" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfk012b | m | Perfil UD 28x27 de chapa de aço galvanizado, "KNAUF", espessura 0,6 mm. (material) | 0.4 | 1.24 | 0.496 |
| mt12ptk030 | Ud | Fixação "KNAUF" para betão. (material) | 3.2 | 0.32 | 1.024 |
| mt12ptk010ab | Ud | Parafuso LN "KNAUF" 3,5x11. (material) | 4.8 | 0.01 | 0.048 |
| mt12pek050a | Ud | Suspensão Nonius "KNAUF", para tectos falsos suspensos. (material) | 2.4 | 0.39 | 0.936 |
| mt12pek050b | Ud | Seguro Nonius "KNAUF", para tectos falsos suspensos. (material) | 2.4 | 0.04 | 0.096 |
| mt12pek050c | Ud | Parte superior Nonius "KNAUF", 530/630, para tectos falsos suspensos. (material) | 2.4 | 0.59 | 1.416 |
| mt12pfk011a | m | Mestra 60/27 "KNAUF", de chapa de aço galvanizado. (material) | 4.7 | 1.71 | 8.037 |
| mt12pek020za | Ud | Conector, para mestra 60/27, "KNAUF". (material) | 1 | 0.2 | 0.200 |
| mt12pek020ra | Ud | Conector tipo cavalete, para mestra 60/27, "KNAUF". (material) | 4.6 | 0.24 | 1.104 |
| mt12ark010d | m² | Placa anti-radiações RX 12,5+2,0 mm "KNAUF" formada por uma placa de gesso laminado DF / EN 520 - 625 / 2600 / 12,5, corta-fogo, revestida numa das suas faces com uma lâmina de cartão e outra de chumbo de 2 mm, segundo EN 14190; Euroclasse A2-s1, d0 de reacção ao fogo, segundo NP EN 13501-1. (material) | 1.05 | 219.42 | 230.391 |
| mt12ark020b | m | Fita de chumbo adesiva anti-radiações RX "KNAUF", de 50 mm de largura e 2 mm de espessura. (material) | 3.7 | 12.1 | 44.770 |
| mt12ptk010ce | Ud | Parafuso autoperfurante TN "KNAUF" 3,5x35. (material) | 37 | 0.01 | 0.370 |
| mt12pck020b | m | Fita acústica de dilatação, autocolante, de espuma de poliuretano de células fechadas "KNAUF", de 3,2 mm de espessura e 50 mm de largura, resistência térmica 0,10 m²°C/W, condutibilidade térmica 0,032 W/(m°C). (material) | 0.4 | 0.25 | 0.100 |
| mt12ark040a | kg | Massa de juntas Safeboard Spachtel "KNAUF", de presa rápida (30 minutos), Euroclasse A1 de reacção ao fogo, segundo NP EN 13501-1, intervalo de temperatura de trabalho de 5 a 30°C, para aplicação manual sem fita de juntas, segundo EN 13963. (material) | 0.388 | 3.99 | 1.548 |
| mo015 | h | Oficial de 1ª montador de tectos falsos. (mão de obra) | 0.328 | 23.31 | 7.646 |
| mo082 | h | Ajudante de montador de tectos falsos. (mão de obra) | 0.328 | 22.13 | 7.259 |
| % | % | Custos directos complementares | 2 % | 305.441 | 6.109 |
|  |  | Custos directos |  |  | 311.550 |

Resíduos:
- colocação: mt12pfk012b Perfil UD 28x27 de chapa de aço galvanizado, "KNAUF", espessura 0,6 mm; factor de resíduo 0.0188
- colocação: mt12ptk010ab Parafuso LN "KNAUF" 3,5x11; factor de resíduo 0.005
- colocação: mt12pfk011a Mestra 60/27 "KNAUF", de chapa de aço galvanizado; factor de resíduo 0.0171714
- colocação: mt12pek020za Conector, para mestra 60/27, "KNAUF"; factor de resíduo 0.02
- colocação: mt12pek020ra Conector tipo cavalete, para mestra 60/27, "KNAUF"; factor de resíduo 0.02
- colocação: mt12ark010d; factor de resíduo 0.0045
- colocação: mt12ark020b Fita de chumbo adesiva anti-radiações RX "KNAUF", de 50 mm de largura e 2 mm de espessura; factor de resíduo 0.048
- colocação: mt12ptk010ce Parafuso autoperfurante TN "KNAUF" 3,5x35; factor de resíduo 0.00526316
- colocação: mt12pck020b; factor de resíduo 0.06
- colocação: mt12ark040a; factor de resíduo 0.0075

## Recursos

**mt12pfk012b** m Perfil UD 28x27 de chapa de aço galvanizado, "KNAUF", espessura 0,6 mm
Dados técnicos: Custo energético 52.191 MJ; Emissão de CO2 1.604 kg; Código LER 17 04 05; Massa do elemento 0.39 kg; Volume 0.000186 m3
Resíduos:
- embalagem: re170203 Plástico. (componente de resíduo); rendimento 0.005 kg; Código LER 17 02 03; Massa do elemento 1 kg; Volume 0.001667 m3

**mt12ptk010ab** Ud Parafuso LN "KNAUF" 3,5x11
Dados técnicos: Custo energético 0.010 MJ; Emissão de CO2 0.001 kg; Código LER 17 04 05; Massa do elemento 0.001 kg
Resíduos:
- embalagem: re150101 Embalagens de papel e cartão. (componente de resíduo); rendimento 0.001 kg; Código LER 15 01 01; Massa do elemento 1 kg; Volume 0.001333 m3

**mt12pfk011a** m Mestra 60/27 "KNAUF", de chapa de aço galvanizado
Dados técnicos: Custo energético 74.764 MJ; Emissão de CO2 2.294 kg; Código LER 17 04 05; Massa do elemento 0.56 kg; Volume 0.000267 m3
Resíduos:
- embalagem: re170203 Plástico; rendimento 0.005 kg

**mt12pek020za** Ud Conector, para mestra 60/27, "KNAUF"
Dados técnicos: Custo energético 3.307 MJ; Emissão de CO2 0.166 kg; Código LER 17 04 05; Massa do elemento 0.09 kg; Volume 0.000043 m3
Resíduos:
- embalagem: re170203 Plástico; rendimento 0.025 kg

**mt12pek020ra** Ud Conector tipo cavalete, para mestra 60/27, "KNAUF"
Dados técnicos: Custo energético 3.503 MJ; Emissão de CO2 0.176 kg; Código LER 17 04 05; Massa do elemento 0.11 kg; Volume 0.000052 m3
Resíduos:
- embalagem: re170203 Plástico; rendimento 0.025 kg

**mt12ark010d** m² Placa anti-radiações RX 12,5+2,0 mm "KNAUF" formada por uma placa de gesso laminado DF / EN 520 - 625 / 2600 / 12,5
Dados técnicos: Custo energético 2186.037 MJ; Emissão de CO2 33.287 kg; Código LER 17 08 02; Massa do elemento 33 kg; Volume 0.033 m3
Resíduos:
- embalagem: re170203 Plástico; rendimento 0.015 kg

**mt12ark020b** m Fita de chumbo adesiva anti-radiações RX "KNAUF", de 50 mm de largura e 2 mm de espessura
Dados técnicos: Custo energético 121.696 MJ; Emissão de CO2 1.689 kg; Código LER 17 04 03; Massa do elemento 1.13 kg; Volume 0.000753 m3
Resíduos:
- embalagem: re170203 Plástico; rendimento 0.001 kg

**mt12ptk010ce** Ud Parafuso autoperfurante TN "KNAUF" 3,5x35
Dados técnicos: Custo energético 0.019 MJ; Emissão de CO2 0.002 kg; Código LER 17 04 05; Massa do elemento 0.0019 kg
Resíduos:
- embalagem: re150101 Embalagens de papel e cartão; rendimento 0.001 kg

**mt12pck020b** m Fita acústica de dilatação
Dados técnicos: Custo energético 1.712 MJ; Emissão de CO2 0.083 kg; Código LER 17 06 04; Massa do elemento 0.0112 kg; Volume 0.000019 m3
Resíduos:
- embalagem: re170203 Plástico; rendimento 0.001 kg

**mt12ark040a** kg Massa de juntas Safeboard Spachtel "KNAUF"
Dados técnicos: Custo energético 13.573 MJ; Emissão de CO2 0.475 kg; Código LER 17 08 02; Massa do elemento 1 kg; Volume 0.001 m3
Resíduos:
- embalagem: re170203 Plástico; rendimento 0.028 kg
