# Tecto falso contínuo de placas de gesso laminado, de alta resistência à humidade. Sistema "PLACO"

- Propriedade do ficheiro: CYPE Ingenieros S.A.
- Formato: FIEBDC-3/2016
- Programa: Generador de precios de la construcción. CYPE Ingenieros, S.A.
- Data: 17/05/2024
- Moeda: EUR
- Custos indirectos: 3 %
- IVA: 23 %

## R Revestimentos

### RT Tectos falsos em interiores

#### RTC Contínuos, de placas de gesso laminado

**RTC048** m² Tecto falso contínuo de placas de gesso laminado, de alta resistência à humidade. Sistema "PLACO".
Tecto falso contínuo suspenso, liso, situado a uma altura menor de 4 m, com nível de qualidade do acabamento standard (Q2). Sistema Placo Hydro Plus "PLACO", constituído por: ESTRUTURA: estrutura metálica de perfis primários Stil Prim 50 "PLACO", e perfis secundários F-530 "PLACO"; PLACAS: uma camada de placas de gesso laminado GM-FH1 / EN 15283-2 - 1200 / 2000 / 12,5 / com os bordos longitudinais afinados, Glasroc X 13 "PLACO". Inclusive fixações para a ancoragem dos perfis, parafusos para a fixação das placas, massa de secagem Promix Hydro "PLACO", fita microperfurada, de fibra de vidro, "PLACO" e acessórios de montagem.
Inclui: Marcação dos eixos da estrutura metálica. Sinalização dos pontos de ancoragem à laje ou elemento de suporte. Nivelamento e suspensão dos perfis primários e secundários da estrutura. Corte das placas. Fixação das placas. Resolução de encontros e pontos singulares. Tratamento de juntas.
Critério de medição de projecto: Superfície medida entre paramentos, segundo documentação gráfica de Projecto, sem descontar aberturas para instalações.
Critério de medição de obra: Medir-se-á a superfície realmente executada segundo especificações de Projecto

| Código | Un | Descrição | Rendimento | Preço | Importância |
|---|---|---|---|---|---|
| mt12ple010a | Ud | Varão galvanizado roscado "PLACO", de 6 mm de diâmetro e 1000 mm de comprimento, com porca M6. (material) | 0.6 | 0.99 | 0.594 |
| mt12plp030 | m | Perfil de aço galvanizado, Stil Prim 50 "PLACO", fabricado através de laminação a frio, de 4000 mm de comprimento, 28x39,5 mm de secção e 0,8 mm de espessura, para a realização de tectos, segundo EN 14195. (material) | 1 | 2.81 | 2.810 |
| mt12plt030b | Ud | Parafuso autoperfurante rosca-chapa, TRPF 13 "PLACO", de 13 mm de comprimento. (material) | 1 | 0.02 | 0.020 |
| mt12plp010 | m | Perfil de aço galvanizado, F-530 "PLACO", fabricado através de laminação a frio, de 3000 mm de comprimento, 45x16 mm de secção e 0,6 mm de espessura, para a realização de revestimentos interiores autoportantes e tectos, segundo EN 14195. (material) | 3 | 1.75 | 5.250 |
| mt12ple030 | Ud | Peça de união F-530 "PLACO". (material) | 0.16 | 0.31 | 0.050 |
| mt12plk010femac | m² | Placa de gesso laminado GM-FH1 / EN 15283-2 - 1200 / 2000 / 12,5 / com os bordos longitudinais afinados, Glasroc X 13 "PLACO", formada por um núcleo de gesso revestido nas duas faces com fibra de vidro com tratamento hidrófobo. (material) | 1.05 | 22.7 | 23.835 |
| mt12plt025b | Ud | Parafuso autoperfurante THTPF 25 "PLACO", com cabeça de trombeta, de 25 mm de comprimento. (material) | 10 | 0.05 | 0.500 |
| mt12plj050 | m | Fita microperfurada, de fibra de vidro, "PLACO", para acabamento de juntas de placas de gesso laminado em sistemas de alta resistência à humidade. (material) | 1.4 | 0.12 | 0.168 |
| mt12plm015a | kg | Massa de secagem, Promix Hydro "PLACO", com aditivo hidrófugo; Euroclasse B-s1, d0 de reacção ao fogo, segundo NP EN 13501-1, intervalo de temperatura de trabalho de 10 a 30°C, para aplicação manual com fita de juntas, segundo EN 13963; para o tratamento das juntas das placas de gesso laminado. (material) | 0.3 | 5.68 | 1.704 |
| mo015 | h | Oficial de 1ª montador de tectos falsos. (mão de obra) | 0.469 | 23.31 | 10.932 |
| mo082 | h | Ajudante de montador de tectos falsos. (mão de obra) | 0.469 | 22.13 | 10.379 |
| % | % | Custos directos complementares | 2 % | 56.242 | 1.125 |
|  |  | Custos directos |  |  | 57.367 |

Resíduos:
- colocação: mt12plp030; factor de resíduo 0.012805
- colocação: mt12plt030b Parafuso autoperfurante rosca-chapa, TRPF 13 "PLACO", de 13 mm de comprimento; factor de resíduo 0.005
- colocação: mt12plp010; factor de resíduo 0.017013
- colocação: mt12plk010femac; factor de resíduo 0.0096107
- colocação: mt12plt025b Parafuso autoperfurante THTPF 25 "PLACO", com cabeça de trombeta, de 25 mm de comprimento; factor de resíduo 0.00533333
- colocação: mt12plm015a; factor de resíduo 0.0075

## Recursos

**mt12plp030** m Perfil de aço galvanizado
Dados técnicos: Custo energético 80.161 MJ; Emissão de CO2 2.460 kg; Código LER 17 04 05; Massa do elemento 0.6 kg; Volume 0.000286 m3
Resíduos:
- embalagem: re170203 Plástico. (componente de resíduo); rendimento 0.006 kg; Código LER 17 02 03; Massa do elemento 1 kg; Volume 0.001667 m3

**mt12plt030b** Ud Parafuso autoperfurante rosca-chapa, TRPF 13 "PLACO", de 13 mm de comprimento
Dados técnicos: Custo energético 0.010 MJ; Emissão de CO2 0.001 kg; Código LER 17 04 05; Massa do elemento 0.001 kg
Resíduos:
- embalagem: re150101 Embalagens de papel e cartão. (componente de resíduo); rendimento 0.001 kg; Código LER 15 01 01; Massa do elemento 1 kg; Volume 0.001333 m3

**mt12plp010** m Perfil de aço galvanizado
Dados técnicos: Custo energético 61.510 MJ; Emissão de CO2 1.889 kg; Código LER 17 04 05; Massa do elemento 0.46 kg; Volume 0.000219 m3
Resíduos:
- embalagem: re170203 Plástico; rendimento 0.005 kg

**mt12plk010femac** m² Placa de gesso laminado GM-FH1 / EN 15283-2 - 1200 / 2000 / 12,5 / com os bordos longitudinais afinados
Dados técnicos: Custo energético 37.350 MJ; Emissão de CO2 1.952 kg; Código LER 17 08 02; Massa do elemento 10 kg; Volume 0.01 m3
Resíduos:
- embalagem: re170203 Plástico; rendimento 0.011 kg

**mt12plt025b** Ud Parafuso autoperfurante THTPF 25 "PLACO", com cabeça de trombeta, de 25 mm de comprimento
Dados técnicos: Custo energético 0.015 MJ; Emissão de CO2 0.002 kg; Código LER 17 04 05; Massa do elemento 0.0015 kg
Resíduos:
- embalagem: re150101 Embalagens de papel e cartão; rendimento 0.001 kg

**mt12plm015a** kg Massa de secagem
Dados técnicos: Custo energético 5.913 MJ; Emissão de CO2 0.285 kg; Código LER 17 08 02; Massa do elemento 1 kg; Volume 0.001 m3
Resíduos:
- embalagem: re170203 Plástico; rendimento 0.028 kg
