# Conjunto de aparelhos sanitários, "ROCA"

- Propriedade do ficheiro: CYPE Ingenieros S.A.
- Formato: FIEBDC-3/2016
- Programa: Generador de precios de la construcción. CYPE Ingenieros, S.A.
- Data: 02/06/2024
- Moeda: EUR
- Custos indirectos: 3 %
- IVA: 23 %

## S Equipamentos fixos e sinalização

### SA Aparelhos sanitários

#### SAC Conjuntos

**SAC010** Ud Conjunto de aparelhos sanitários, "ROCA".
Conjunto de aparelhos sanitários em WC de serviço formado por: lavatório mural, de porcelana sanitária, modelo Veranda "ROCA", cor Blanco, de 1000x520 mm, com jogo de fixação; taça de sanita de tanque baixo, de porcelana sanitária, modelo Veranda "ROCA", cor Blanco, de 390x695x800 mm, com curva de evacuação e jogo de fixação, com cisterna de sanita, de dupla descarga, de 420x200x480 mm, assento e tampa de sanita, de queda amortecida. Inclusive elementos de drenagem, válvulas de regulação, ligações de alimentação flexíveis e vedação com silicone.
Inclui: Marcação. Colocação e fixação dos aparelhos. Montagem do elemento de drenagem. Ligação à rede de drenagem. Montagem da torneira. Ligação às redes de água fria e quente. Verificação do seu correcto funcionamento. Vedação de juntas.
Critério de medição de projecto: Número de unidades previstas, segundo documentação gráfica de Projecto.
Critério de medição de obra: Medir-se-á o número de unidades realmente colocadas segundo especificações de Projecto.

| Código | Un | Descrição | Rendimento | Preço | Importância |
|---|---|---|---|---|---|
| mt30snr010fb | Ud | Lavatório mural, de porcelana sanitária, modelo Veranda "ROCA", cor Blanco, de 1000x520 mm, com jogo de fixação. (material) | 1 | 436.8 | 436.800 |
| mt30snr020a | Ud | Taça de sanita de tanque baixo, de porcelana sanitária, modelo Veranda "ROCA", cor Blanco, de 390x695x800 mm, com curva de evacuação e jogo de fixação, segundo NP EN 997. (material) | 1 | 567 | 567.000 |
| mt30snr021a | Ud | Cisterna de sanita, de dupla descarga, de porcelana sanitária, modelo Veranda "ROCA", cor Blanco, de 420x200x480 mm, com mecanismo de descarga de 3/6 litros, tampa e mecanismo pulsador, segundo NP EN 997. (material) | 1 | 460.6 | 460.600 |
| mt30snr022a | Ud | Assento e tampa de sanita, de queda amortecida, modelo Veranda "ROCA", cor Blanco. (material) | 1 | 149.8 | 149.800 |
| mt36www005b | Ud | Acoplamento à parede incorporado com plafon, de PVC, série B, cor branca, para escoamento de águas residuais (a baixa e alta temperatura) no interior dos edifícios, ligação mista de 1 1/4"x40 mm de diâmetro, segundo NP EN 1329-1, com válvula de drenagem. (material) | 1 | 10.95 | 10.950 |
| mt38tew010a | Ud | Tubo de ligação flexível de 20 cm e 1/2" de diâmetro. (material) | 1 | 8 | 8.000 |
| mt30www005 | Ud | Cartucho de 300 ml de silicone ácida monocomponente, fungicida, para vedação de juntas em ambientes húmidos. (material) | 0.024 | 7.5 | 0.180 |
| mo008 | h | Oficial de 1ª canalizador. (mão de obra) | 1.56 | 23.31 | 36.364 |
| mo107 | h | Ajudante de canalizador. (mão de obra) | 1.04 | 22.09 | 22.974 |
| % | % | Custos directos complementares | 2 % | 1692.668 | 33.853 |
|  |  | Custos directos |  |  | 1726.521 |

Resíduos:
- colocação: mt30www005 Cartucho de 300 ml de silicone ácida monocomponente, fungicida, para vedação de juntas em ambientes húmidos; factor de resíduo 0.06

## Recursos

**mt30snr010fb** Ud Lavatório mural, de porcelana sanitária, modelo Veranda "ROCA", cor Blanco, de 1000x520 mm, com jogo de fixação
Dados técnicos: Custo energético 78.024 MJ; Emissão de CO2 69.383 kg
Resíduos:
- embalagem: re150101 Embalagens de papel e cartão. (componente de resíduo); rendimento 1.494 kg; Código LER 15 01 01; Massa do elemento 1 kg; Volume 0.001333 m3

**mt30snr022a** Ud Assento e tampa de sanita, de queda amortecida, modelo Veranda "ROCA", cor Blanco
Dados técnicos: Custo energético 213.178 MJ; Emissão de CO2 10.648 kg
Resíduos:
- embalagem: re150101 Embalagens de papel e cartão; rendimento 0.078 kg

**mt30www005** Ud Cartucho de 300 ml de silicone ácida monocomponente, fungicida, para vedação de juntas em ambientes húmidos
Dados técnicos: Custo energético 87.088 MJ; Emissão de CO2 3.667 kg; Código LER 17 09 04; Massa do elemento 0.45 kg; Volume 0.0003 m3
Resíduos:
- embalagem: re170203 Plástico. (componente de resíduo); rendimento 0.1 kg; Código LER 17 02 03; Massa do elemento 1 kg; Volume 0.001667 m3
