# Sistema de elevação com electrobomba submergível

- Propriedade do ficheiro: CYPE Ingenieros S.A.
- Formato: FIEBDC-3/2016
- Programa: Generador de precios de la construcción. CYPE Ingenieros, S.A.
- Data: 23/05/2024
- Moeda: EUR
- Custos indirectos: 3 %
- IVA: 23 %

## U Infra-estruturas no logradouro

### UA Drenagens complementares

#### UAB Bombas de extracção

**UAB010** Ud Sistema de elevação com electrobomba submergível.
Electrobomba submergível, para bombagem de águas limpas ou ligeiramente carregadas, construída em ferro fundido, com uma potência de 1,1 kW, para uma altura máxima de imersão de 20 m, temperatura máxima do líquido conduzido 40°C, tamanho máximo de passagem de sólidos 6 mm, com corpo de impulsão, impulsor, carcaça e tampa do motor de ferro fundido GG25, eixo do motor de aço inoxidável AISI 420, fecho mecânico de carboneto de silício/silício, motor assíncrono de 2 polos, eficiência IE3, isolamento classe H, para alimentação trifásica a 400 V e 50 Hz de frequência, protecção IP68, cabo de ligação, kit de descida e ancoragem automático, quadro eléctrico; conectada a conduta de impulsão de águas residuais realizada com tubo de PVC. Inclusive acessórios, uniões e peças especiais para a instalação da electrobomba.
Inclui: Marcação. Colocação da bomba. Colocação e fixação de tubagens e acessórios.
Critério de medição de projecto: Número de unidades previstas, segundo documentação gráfica de Projecto.
Critério de medição de obra: Medir-se-á o número de unidades realmente executadas segundo especificações de Projecto.

| Código | Un | Descrição | Rendimento | Preço | Importância |
|---|---|---|---|---|---|
| mt36bse150acc | Ud | Electrobomba submergível, para bombagem de águas limpas ou ligeiramente carregadas, construída em ferro fundido, com uma potência de 1,1 kW, para uma altura máxima de imersão de 20 m, temperatura máxima do líquido conduzido 40°C, tamanho máximo de passagem de sólidos 6 mm, com corpo de impulsão, impulsor, carcaça e tampa do motor de ferro fundido GG25, eixo do motor de aço inoxidável AISI 420, fecho mecânico de carboneto de silício/silício, motor assíncrono de 2 polos, eficiência IE3, isolamento classe H, para alimentação trifásica a 400 V e 50 Hz de frequência, protecção IP68, cabo de ligação. (material) | 1 | 1507.35 | 1507.350 |
| mt36bse007a | Ud | Kit de descida e ancoragem automático para electrobomba submergível, de ferro fundido. (material) | 1 | 293.48 | 293.480 |
| mt36bse005ab | Ud | Quadro eléctrico trifásico de 1,5 kW para electrobomba submergível. (material) | 1 | 919.56 | 919.560 |
| mt36bse006a | Ud | Regulador de nível para águas limpas, com cabo de 3 m. (material) | 1 | 22.31 | 22.310 |
| mt36bom050a | m | Conduta de impulsão de águas residuais realizada com tubo de PVC para pressão de 6 atm, de 40 mm de diâmetro, com extremo abocardado, segundo NP EN 1452. (material) | 2 | 1.81 | 3.620 |
| mt36bom051a | Ud | Repercussão, por m de tubagem, de acessórios, uniões e peças especiais para tubo de PVC para pressão de 6 atm, de 40 mm de diâmetro. (material) | 2 | 0.54 | 1.080 |
| mt37vre010b | Ud | Válvula de retenção, com rosca GAS de 1 1/2". (material) | 1 | 105.3 | 105.300 |
| mt37svc010l | Ud | Válvula adufa de latão fundido, para enroscar, de 1 1/2". (material) | 1 | 19.35 | 19.350 |
| mt36bom020 | Ud | Acessórios para instalação de bomba submergível portátil, para bombagem de águas, instalada em caixa enterrada e ligação à rede de saneamento. (material) | 1 | 22.45 | 22.450 |
| mt36bom060b | Ud | Ligação à rede eléctrica de bomba submergível portátil, para bombagem de águas, instalada em caixa enterrada. (material) | 1 | 5 | 5.000 |
| mo008 | h | Oficial de 1ª canalizador. (mão de obra) | 0.8 | 23.31 | 18.648 |
| mo107 | h | Ajudante de canalizador. (mão de obra) | 0.8 | 22.09 | 17.672 |
| mo003 | h | Oficial de 1ª electricista. (mão de obra) | 1.43 | 23.31 | 33.333 |
| % | % | Custos directos complementares | 2 % | 2969.153 | 59.383 |
|  |  | Custos directos |  |  | 3028.536 |

## Recursos

**mt36bse150acc** Ud Electrobomba submergível
Dados técnicos: Custo energético 1042.373 MJ; Emissão de CO2 71.888 kg
Resíduos:
- embalagem: re150101 Embalagens de papel e cartão. (componente de resíduo); rendimento 1.603 kg; Código LER 15 01 01; Massa do elemento 1 kg; Volume 0.001333 m3

**mt36bse005ab** Ud Quadro eléctrico trifásico de 1,5 kW para electrobomba submergível
Dados técnicos: Custo energético 1.067 MJ; Emissão de CO2 1.680 kg
Resíduos:
- embalagem: re150101 Embalagens de papel e cartão; rendimento 1.976 kg

**mt37vre010b** Ud Válvula de retenção, com rosca GAS de 1 1/2"
Dados técnicos: Custo energético 164.561 MJ; Emissão de CO2 10.314 kg
Resíduos:
- embalagem: re150101 Embalagens de papel e cartão; rendimento 0.072 kg

**mt37svc010l** Ud Válvula adufa de latão fundido, para enroscar, de 1 1/2"
Dados técnicos: Custo energético 913.679 MJ; Emissão de CO2 61.421 kg
Resíduos:
- embalagem: re150101 Embalagens de papel e cartão; rendimento 0.072 kg
