# Sistema de elevação com electrobomba submergível, "EBARA"

- Propriedade do ficheiro: CYPE Ingenieros S.A.
- Formato: FIEBDC-3/2016
- Programa: Generador de precios de la construcción. CYPE Ingenieros, S.A.
- Data: 23/05/2024
- Moeda: EUR
- Custos indirectos: 3 %
- IVA: 23 %

## U Infra-estruturas no logradouro

### UA Drenagens complementares

#### UAB Bombas de extracção

**UAB011** Ud Sistema de elevação com electrobomba submergível, "EBARA".
Electrobomba submergível, para bombagem de águas limpas ou ligeiramente carregadas, construída em aço inoxidável, modelo BEST/A 2 MA "EBARA", com uma potência de 0,55 kW e saída de impulsão roscada de 1 1/2", para uma altura máxima de imersão de 10 m, temperatura máxima do líquido conduzido 35°C segundo EN 60335-2-41 para uso doméstico e 50°C para outras aplicações e tamanho máximo de passagem de sólidos 10 mm, com corpo de impulsão, filtro, impulsor, carcaça e tampa de motor de aço inoxidável AISI 304, eixo motor de aço inoxidável AISI 303, fecho mecânico com dupla vedação em câmara de óleo, parte superior de carvão/cerâmica/NBR e parte inferior de SiC/SiC/NBR, motor assíncrono de 2 polos, isolamento classe F, para alimentação monofásica a 230 V e 50 Hz de frequência, condensador e protecção termo-amperimétrica de rearme automático incorporados, protecção IP68, com regulador de nível incorporado e cabo eléctrico de ligação de 5 metros com tomada tipo shuko; conectada a conduta de impulsão de águas residuais realizada com tubo de PVC. Inclusive acessórios, uniões e peças especiais para a instalação da electrobomba.
Inclui: Marcação. Colocação da bomba. Colocação e fixação de tubagens e acessórios.
Critério de medição de projecto: Número de unidades previstas, segundo documentação gráfica de Projecto.
Critério de medição de obra: Medir-se-á o número de unidades realmente executadas segundo especificações de Projecto.

| Código | Un | Descrição | Rendimento | Preço | Importância |
|---|---|---|---|---|---|
| mt36bse030rb | Ud | Electrobomba submergível, para bombagem de águas limpas ou ligeiramente carregadas, construída em aço inoxidável, modelo BEST/A 2 MA "EBARA", com uma potência de 0,55 kW e saída de impulsão roscada de 1 1/2", para uma altura máxima de imersão de 10 m, temperatura máxima do líquido conduzido 35°C segundo EN 60335-2-41 para uso doméstico e 50°C para outras aplicações e tamanho máximo de passagem de sólidos 10 mm, com corpo de impulsão, filtro, impulsor, carcaça e tampa de motor de aço inoxidável AISI 304, eixo motor de aço inoxidável AISI 303, fecho mecânico com dupla vedação em câmara de óleo, parte superior de carvão/cerâmica/NBR e parte inferior de SiC/SiC/NBR, motor assíncrono de 2 polos, isolamento classe F, para alimentação monofásica a 230 V e 50 Hz de frequência, condensador e protecção termo-amperimétrica de rearme automático incorporados, protecção IP68, com regulador de nível incorporado e cabo eléctrico de ligação de 5 metros com tomada tipo shuko. (material) | 1 | 860 | 860.000 |
| mt36bom050s | m | Conduta de impulsão de águas residuais realizada com tubo de PVC para pressão de 10 atm, de 50 mm de diâmetro, com extremo abocardado, segundo NP EN 1452. (material) | 2 | 3.46 | 6.920 |
| mt36bom051s | Ud | Repercussão, por m de tubagem, de acessórios, uniões e peças especiais para tubo de PVC para pressão de 10 atm, de 50 mm de diâmetro. (material) | 2 | 1.04 | 2.080 |
| mt37vre010f | Ud | Válvula de retenção, com rosca GAS de 1 1/2", "EBARA". (material) | 1 | 108 | 108.000 |
| mt37svc010l | Ud | Válvula adufa de latão fundido, para enroscar, de 1 1/2". (material) | 1 | 19.35 | 19.350 |
| mt36bom020 | Ud | Acessórios para instalação de bomba submergível portátil, para bombagem de águas, instalada em caixa enterrada e ligação à rede de saneamento. (material) | 1 | 22.45 | 22.450 |
| mt36bom060b | Ud | Ligação à rede eléctrica de bomba submergível portátil, para bombagem de águas, instalada em caixa enterrada. (material) | 1 | 5 | 5.000 |
| mt37bce909a | Ud | Colocação em funcionamento de sistema de elevação de águas residuais com electrobomba submergível, "EBARA". (material) | 1 | 92 | 92.000 |
| mo008 | h | Oficial de 1ª canalizador. (mão de obra) | 0.8 | 23.31 | 18.648 |
| mo107 | h | Ajudante de canalizador. (mão de obra) | 0.8 | 22.09 | 17.672 |
| mo003 | h | Oficial de 1ª electricista. (mão de obra) | 0.78 | 23.31 | 18.182 |
| % | % | Custos directos complementares | 2 % | 1170.302 | 23.406 |
|  |  | Custos directos |  |  | 1193.708 |

## Recursos

**mt36bse030rb** Ud Electrobomba submergível
Dados técnicos: Custo energético 583.217 MJ; Emissão de CO2 73.566 kg
Resíduos:
- embalagem: re150101 Embalagens de papel e cartão. (componente de resíduo); rendimento 1.588 kg; Código LER 15 01 01; Massa do elemento 1 kg; Volume 0.001333 m3

**mt37vre010f** Ud Válvula de retenção, com rosca GAS de 1 1/2", "EBARA"
Dados técnicos: Custo energético 164.561 MJ; Emissão de CO2 10.315 kg
Resíduos:
- embalagem: re150101 Embalagens de papel e cartão; rendimento 0.073 kg

**mt37svc010l** Ud Válvula adufa de latão fundido, para enroscar, de 1 1/2"
Dados técnicos: Custo energético 913.679 MJ; Emissão de CO2 61.421 kg
Resíduos:
- embalagem: re150101 Embalagens de papel e cartão; rendimento 0.072 kg
