# Pavimento flexível

- Propriedade do ficheiro: CYPE Ingenieros S.A.
- Formato: FIEBDC-3/2016
- Programa: Generador de precios de la construcción. CYPE Ingenieros, S.A.
- Data: 13/06/2024
- Moeda: EUR
- Custos indirectos: 3 %
- IVA: 23 %

## U Infra-estruturas no logradouro

### UF Secções de pavimento

#### UFF Flexível

**UFF010** m² Pavimento flexível.
Formação de pavimento flexível para tráfego pesado T42 sobre base E3, composto por: camada granular de 20 cm de espessura de tout-venant artificial ZA25, coeficiente de Los Angeles <35, adequado para tráfego T42; mistura betuminosa a quente: rega de impregnação mediante a aplicação de emulsão betuminosa, tipo ECI, à base de betume asfáltico; camada de desgaste de 5 cm de espessura formada por material granular para a fabricação de mistura betuminosa a quente AC 16 surf D, segundo NP EN 13108-1, coeficiente de Los Angeles <=25, adequado para tráfego T4 com filer calcário, para mistura betuminosa a quente e betume asfáltico B50/70.
Inclui: Estudo do material e obtenção da fórmula de trabalho do tout-venant. Preparação da superfície que vai receber o tout-venant. Preparação do material. Espalhamento do tout-venant. Compactação do tout-venant. Troço de teste. Preparação da superfície para a aplicação do primário. Aplicação da emulsão betuminosa. Estudo da mistura e obtenção da fórmula de trabalho da mistura betuminosa. Preparação da superfície existente para a camada de mistura betuminosa. Aprovisionamento de inertes para o fabrico da mistura betuminosa. Fabrico da mistura betuminosa. Transporte da mistura betuminosa. Espalhamento da mistura betuminosa. Compactação da camada de mistura betuminosa. Execução de juntas transversais e longitudinais na camada de mistura betuminosa. Troço de teste para a camada de mistura betuminosa.
Critério de medição de projecto: Superfície medida em projecção horizontal, segundo documentação gráfica de Projecto.
Critério de medição de obra: Medir-se-á, em projecção horizontal, a superfície realmente executada segundo especificações de Projecto.

| Código | Un | Descrição | Rendimento | Preço | Importância |
|---|---|---|---|---|---|
| mt01zah020T | t | Tout-venant artificial ZA25, coeficiente de Los Angeles <35, adequado para tráfego T42, segundo PG-3. (material) | 0.44 | 7.84 | 3.450 |
| mt14ebc010g | kg | Emulsão betuminosa, tipo ECI, à base de betume asfáltico, segundo PG-3. (material) | 1 | 0.26 | 0.260 |
| mt01arp120cGwi | t | Material granular para a fabricação de mistura betuminosa a quente AC 16 surf D, segundo NP EN 13108-1, coeficiente de Los Angeles <=25, adequado para tráfego T4, segundo PG-3. Segundo NP EN 13043. (material) | 0.101 | 9.79 | 0.989 |
| mt01arp060c | t | Filer calcário, para mistura betuminosa a quente. (material) | 0.007 | 41 | 0.287 |
| mt14ebc020Ecp1c | t | Betume asfáltico B50/70, segundo PG-3. (material) | 0.006 | 292.74 | 1.756 |
| mq04tkt010 | t·km | Transporte de inertes. (equipamento) | 6.6 | 0.12 | 0.792 |
| mq04cab010d | h | Camião basculante de 14 t de carga, de 184 kW. (equipamento) | 0.007 | 43.84 | 0.307 |
| mq01mot010b | h | Motoniveladora de 154 kW. (equipamento) | 0.004 | 83.88 | 0.336 |
| mq02cia020j | h | Camião cisterna, de 8 m³ de capacidade. (equipamento) | 0.002 | 118.9 | 0.238 |
| mq02rov010i | h | Compactador monocilíndrico vibrante auto-propulsado, de 129 kW, de 16,2 t, largura de trabalho 213,4 cm. (equipamento) | 0.004 | 69.78 | 0.279 |
| mq01pan010a | h | Pá carregadora sobre pneus de 120 kW/1,9 m³. (equipamento) | 0.003 | 45.06 | 0.135 |
| mq02cia020f | h | Camião cisterna equipamento para rega, de 8 m³ de capacidade. (equipamento) | 0.002 | 123 | 0.246 |
| mq11bar010 | h | Varredora rebocada com motor auxiliar. (equipamento) | 0.002 | 66.67 | 0.133 |
| mq10mbc010 | h | Central asfáltica continua para fabricação de mistura betuminosa a quente, de 200 t/h. (equipamento) | 0.003 | 346.08 | 1.038 |
| mq04tkt020 | t·km | Transporte de aglomerado. (equipamento) | 1.71 | 0.12 | 0.205 |
| mq04deq010 | Ud | Deslocamento de maquinaria de fabrico de mistura betuminosa a quente. (equipamento) | 1 | 1.15 | 1.150 |
| mq11ext030 | h | Espalhadora asfáltica sobre rastos, de 81 kW. (equipamento) | 0.003 | 227.25 | 0.682 |
| mq02rot030b | h | Compactador tandem auto-propulsado, de 63 kW, de 9,65 t, largura de trabalho 168 cm. (equipamento) | 0.003 | 45.92 | 0.138 |
| mq11com010 | h | Compactador de pneus auto-propulsado, de 12/22 t. (equipamento) | 0.003 | 65.18 | 0.196 |
| mo041 | h | Oficial de 1ª construção de obra civil. (mão de obra) | 0.004 | 22.68 | 0.091 |
| mo087 | h | Ajudante de construção de obra civil. (mão de obra) | 0.007 | 22.13 | 0.155 |
| % | % | Custos directos complementares | 2 % | 12.863 | 0.257 |
|  |  | Custos directos |  |  | 13.120 |

Resíduos:
- colocação: mt01zah020T Tout-venant artificial ZA25, coeficiente de Los Angeles <35, adequado para tráfego T42, segundo PG-3; factor de resíduo 0.0079065
- colocação: mt14ebc010g Emulsão betuminosa, tipo ECI, à base de betume asfáltico, segundo PG-3; factor de resíduo 0.008733
- colocação: mt01arp120cGwi; factor de resíduo 0.00735121
- colocação: mt01arp060c Filer calcário, para mistura betuminosa a quente; factor de resíduo 0.003
- colocação: mt14ebc020Ecp1c Betume asfáltico B50/70, segundo PG-3; factor de resíduo 0.0105

## Recursos

**mt01zah020T** t Tout-venant artificial ZA25, coeficiente de Los Angeles <35, adequado para tráfego T42, segundo PG-3
Dados técnicos: Custo energético 127.000 MJ; Emissão de CO2 7.000 kg; Código LER 01 04 08; Massa do elemento 1000 kg; Volume 0.666667 m3

**mt14ebc010g** kg Emulsão betuminosa, tipo ECI, à base de betume asfáltico, segundo PG-3
Dados técnicos: Custo energético 31.940 MJ; Emissão de CO2 0.230 kg; Código LER 17 03 02; Massa do elemento 1 kg; Volume 0.001 m3

**mt01arp120cGwi** t Material granular para a fabricação de mistura betuminosa a quente AC 16 surf D
Dados técnicos: Custo energético 75.000 MJ; Emissão de CO2 4.000 kg; Código LER 01 04 08; Massa do elemento 1000 kg; Volume 0.666667 m3

**mt01arp060c** t Filer calcário, para mistura betuminosa a quente
Dados técnicos: Custo energético 75.000 MJ; Emissão de CO2 4.000 kg; Código LER 01 04 08; Massa do elemento 1000 kg; Volume 0.666667 m3

**mt14ebc020Ecp1c** t Betume asfáltico B50/70, segundo PG-3
Dados técnicos: Custo energético 49230.000 MJ; Emissão de CO2 270.000 kg; Código LER 17 03 02; Massa do elemento 1000 kg; Volume 1 m3
