# Pavimento rígido

- Propriedade do ficheiro: CYPE Ingenieros S.A.
- Formato: FIEBDC-3/2016
- Programa: Generador de precios de la construcción. CYPE Ingenieros, S.A.
- Data: 02/06/2024
- Moeda: EUR
- Custos indirectos: 3 %
- IVA: 23 %

## U Infra-estruturas no logradouro

### UF Secções de pavimento

#### UFR Rígido

**UFR010** m² Pavimento rígido.
Formação de pavimento rígido para tráfego pesado T32 sobre solo de fundação E2, composto por: camada granular de 20 cm de espessura de tout-venant artificial ZA25, coeficiente de Los Angeles <35, adequado para tráfego T32; camada de 21 cm de espessura de betão HF-4,0, resistência à flexão composta (flexão-tracção) a vinte e oito dias de 4,0 MPa, com cimento de classe resistente 32,5 N, quantidade de cimento >= 300 kg/m³ de betão fresco, relação ponderal de água/cimento (a/c) <= 0,46, tamanho máximo do agregado grosso < 40 mm, coeficiente de Los Angeles do agregado grosso < 35; juntas longitudinais com varões de união de aço A500 NR, de 12 mm de diâmetro e 80 cm de comprimento, colocadas com uma separação de 1 m; juntas transversais cada 3,5 m; curado com agente filmógeno, para a cura de betões e argamassas; vedação de juntas com cordão sintético e massa bicomponente de alcatrão.
Inclui: Estudo do material e obtenção da fórmula de trabalho do tout-venant. Preparação da superfície que vai receber o tout-venant. Preparação do material. Espalhamento do tout-venant. Compactação do tout-venant. Troço de teste. Estudo e obtenção da fórmula de trabalho do betão de pavimento. Preparação da superfície de assentamento para a colocação de betão de pavimento. Fabrico do betão de pavimento. Transporte do betão de pavimento. Colocação dos elementos de guia e acondicionamento dos caminhos de rodagem para a pavimentadora. Colocação dos elementos das juntas do betão de pavimento. Colocação em obra do betão de pavimento. Execução de juntas em fresco no betão de pavimento. Finalização da camada de betão de pavimento. Numeração e marcação de lajetas no betão de pavimento. Cura do betão de pavimento. Execução de juntas serradas no betão de pavimento. Vedação das juntas no betão de pavimento. Troço de teste para o betão de pavimento.
Critério de medição de projecto: Superfície medida em projecção horizontal, segundo documentação gráfica de Projecto.
Critério de medição de obra: Medir-se-á, em projecção horizontal, a superfície realmente executada segundo especificações de Projecto.

| Código | Un | Descrição | Rendimento | Preço | Importância |
|---|---|---|---|---|---|
| mt01zah020H | t | Tout-venant artificial ZA25, coeficiente de Los Angeles <35, adequado para tráfego T32, segundo PG-3. (material) | 0.44 | 7.84 | 3.450 |
| mt10hfc010b | m³ | Betão HF-4, resistência à flexão composta (flexão-tracção) a vinte e oito dias de 4 MPa, com cimento de classe resistente 32,5 N, quantidade de cimento >= 300 kg/m³ de betão fresco, relação ponderal de água/cimento (a/c) <= 0,46, tamanho máximo do agregado grosso < 40 mm, coeficiente de Los Angeles do agregado grosso < 35, fabricado em central, segundo PG-3. (material) | 0.21 | 114.4 | 24.024 |
| mt47acp030b | kg | Varões de união de aço A500 NR, de 12 mm de diâmetro e 80 cm de comprimento, para juntas longitudinais em pavimentos de betão. (material) | 0.211 | 0.76 | 0.160 |
| mt47acp040a | m | Cordão sintético e massa bicomponente de alcatrão, para vedação de juntas em pavimentos de betão. (material) | 0.397 | 3.32 | 1.318 |
| mt08cur020a | l | Agente filmógeno, para a cura de betões e argamassas. (material) | 0.25 | 1.56 | 0.390 |
| mq04tkt010 | t·km | Transporte de inertes. (equipamento) | 6.6 | 0.12 | 0.792 |
| mq04cab010d | h | Camião basculante de 14 t de carga, de 184 kW. (equipamento) | 0.004 | 43.84 | 0.175 |
| mq01mot010b | h | Motoniveladora de 154 kW. (equipamento) | 0.004 | 83.88 | 0.336 |
| mq02rov010i | h | Compactador monocilíndrico vibrante auto-propulsado, de 129 kW, de 16,2 t, largura de trabalho 213,4 cm. (equipamento) | 0.004 | 69.78 | 0.279 |
| mq04tkt030 | m³·km | Transporte de betão. (equipamento) | 12.6 | 0.29 | 3.654 |
| mq11phc010 | h | Pavimentadora de cofragens deslizantes, com equipamento de inserção de armaduras de continuidade, colocação, vibração, nivelamento e afagagem de pavimentos de betão. (equipamento) | 0.005 | 369.15 | 1.846 |
| mq11phc020 | h | Texturador/ranhurador de pavimentos de betão. (equipamento) | 0.002 | 23.52 | 0.047 |
| mq11phc030 | h | Pulverizador de produto filmógeno para cura de pavimentos de betão. (equipamento) | 0.002 | 20.16 | 0.040 |
| mq06cor020 | h | Equipamento para corte de juntas em massames de betão. (equipamento) | 0.397 | 10.64 | 4.224 |
| mo041 | h | Oficial de 1ª construção de obra civil. (mão de obra) | 0.018 | 22.68 | 0.408 |
| mo087 | h | Ajudante de construção de obra civil. (mão de obra) | 0.017 | 22.13 | 0.376 |
| % | % | Custos directos complementares | 2 % | 41.519 | 0.830 |
|  |  | Custos directos |  |  | 42.349 |

Resíduos:
- colocação: mt01zah020H Tout-venant artificial ZA25, coeficiente de Los Angeles <35, adequado para tráfego T32, segundo PG-3; factor de resíduo 0.0079065
- colocação: mt10hfc010b; factor de resíduo 0.00108053
- colocação: mt47acp030b; factor de resíduo 0.0201
- colocação: mt47acp040a Cordão sintético e massa bicomponente de alcatrão, para vedação de juntas em pavimentos de betão; factor de resíduo 0.06

## Recursos

**mt01zah020H** t Tout-venant artificial ZA25, coeficiente de Los Angeles <35, adequado para tráfego T32, segundo PG-3
Dados técnicos: Custo energético 127.000 MJ; Emissão de CO2 7.000 kg; Código LER 01 04 08; Massa do elemento 1000 kg; Volume 0.666667 m3

**mt10hfc010b** m³ Betão HF-4, resistência à flexão composta (flexão-tracção) a vinte e oito dias de 4 MPa
Dados técnicos: Custo energético 1840.000 MJ; Emissão de CO2 230.000 kg; Código LER 17 01 01; Massa do elemento 2300 kg; Volume 1.533333 m3

**mt47acp030b** kg Varões de união de aço A500 NR
Dados técnicos: Custo energético 9.830 MJ; Emissão de CO2 0.510 kg; Código LER 17 04 05; Massa do elemento 1 kg; Volume 0.000476 m3

**mt47acp040a** m Cordão sintético e massa bicomponente de alcatrão, para vedação de juntas em pavimentos de betão
Dados técnicos: Custo energético 13.071 MJ; Emissão de CO2 0.167 kg; Código LER 17 03 02; Massa do elemento 0.25 kg; Volume 0.00025 m3
Resíduos:
- embalagem: re150101 Embalagens de papel e cartão. (componente de resíduo); rendimento 0.058 kg; Código LER 15 01 01; Massa do elemento 1 kg; Volume 0.001333 m3
