# Tubo de aspiração

- Propriedade do ficheiro: CYPE Ingenieros S.A.
- Formato: FIEBDC-3/2016
- Programa: Generador de precios de la construcción. CYPE Ingenieros, S.A.
- Data: 15/06/2024
- Moeda: EUR
- Custos indirectos: 3 %
- IVA: 23 %

## U Infra-estruturas no logradouro

### UG Armazenamento e gestão de águas pluviais

#### UGS Sistemas de condução de água

**UGS010** Ud Tubo de aspiração.
4 m de tubo de aspiração de borracha sintética EPDM de alta qualidade com reforços de cabo de aço em espiral e cordão sintético, de 1" de diâmetro, com resistência aos raios UV, intervalo de pressão de 0,85 a 1,5 bar, com kit de aspiração formado por filtro de aço inoxidável com bóia de plástico, válvula antirretorno de latão, dois racores de latão e duas abraçadeiras de aço inoxidável e tampa de fecho para negativo, de 150 mm de diâmetro, de borracha sintética NBR, de 30 mm de espessura, revestida com uma chapa de aço inoxidável de 5 mm de espessura com perfurações para as mangueiras de aspiração e para os cabos.
Inclui: Marcação. Colocação do tubo de aspiração. Montagem do kit de aspiração. Colocação da tampa. Ligação e verificação do seu correcto funcionamento.
Critério de medição de projecto: Número de unidades previstas, segundo documentação gráfica de Projecto.
Critério de medição de obra: Medir-se-á o número de unidades realmente executadas segundo especificações de Projecto.

| Código | Un | Descrição | Rendimento | Preço | Importância |
|---|---|---|---|---|---|
| mt37eqp020a | m | Tubo de aspiração de borracha sintética EPDM de alta qualidade com reforços de cabo de aço em espiral e cordão sintético, de 1" de diâmetro, com resistência aos raios UV, intervalo de pressão de 0,85 a 1,5 bar. (material) | 4 | 13.85 | 55.400 |
| mt37eqp025a | Ud | Kit de aspiração formado por filtro de aço inoxidável com bóia de plástico, válvula antirretorno de latão, dois racores de latão e duas abraçadeiras de aço inoxidável, para tubo de aspiração de 1" de diâmetro. (material) | 1 | 48.48 | 48.480 |
| mt37eqp028b | Ud | Tampa de fecho para negativo, de 150 mm de diâmetro, de borracha sintética NBR, de 30 mm de espessura, revestida com uma chapa de aço inoxidável de 5 mm de espessura com perfurações para as mangueiras de aspiração e para os cabos. (material) | 1 | 109.66 | 109.660 |
| mo008 | h | Oficial de 1ª canalizador. (mão de obra) | 0.48 | 23.31 | 11.189 |
| mo107 | h | Ajudante de canalizador. (mão de obra) | 0.48 | 22.09 | 10.603 |
| % | % | Custos directos complementares | 2 % | 235.332 | 4.707 |
|  |  | Custos directos |  |  | 240.039 |
