# Vedação de peças pré-fabricadas tipo corta-vento, sobre muro

- Propriedade do ficheiro: CYPE Ingenieros S.A.
- Formato: FIEBDC-3/2016
- Programa: Generador de precios de la construcción. CYPE Ingenieros, S.A.
- Data: 19/05/2024
- Moeda: EUR
- Custos indirectos: 3 %
- IVA: 23 %

## U Infra-estruturas no logradouro

### UV Vedações

#### UVB Balaustradas e corta-ventos

**UVB020** m Vedação de peças pré-fabricadas tipo corta-vento, sobre muro.
Vedação formada por 6 peças pré-fabricadas tipo corta-vento de betão de cor branca, de secção rectangular, de 6x17x80 cm, em posição vertical, assentes com argamassa de cimento e cal, confeccionada em obra, dosificação 1:1:7, sobre muro de alvenaria ou betão; com, peças de capeamento pré-fabricadas de 20x7x100 cm e bases pré-fabricadas de 14x2,5x100 cm.
Inclui: Limpeza e preparação da borda de apoio. Disposição e montagem das peças. Colocação das peças. Enchimento e perfilamento de juntas com argamassa de cimento.
Critério de medição de projecto: Comprimento medido segundo documentação gráfica de Projecto.
Critério de medição de obra: Medir-se-á o comprimento realmente executado segundo especificações de Projecto.

| Código | Un | Descrição | Rendimento | Preço | Importância |
|---|---|---|---|---|---|
| mt08aaa010a | m³ | Água. (material) | 0.013 | 1.5 | 0.020 |
| mt01arg005a | t | Areia de pedreira, para argamassa preparada em obra. (material) | 0.098 | 18 | 1.764 |
| mt08cem041k | kg | Cimento branco em sacos. (material) | 16.25 | 0.15 | 2.438 |
| mt08cal011a | kg | Cal aérea hidratada, tipo CL 90-S, segundo NP EN 459-1, em sacos. (material) | 16.25 | 0.44 | 7.150 |
| mt20cvh010b | Ud | Peça pré-fabricada tipo corta-vento de betão de cor branca, de secção rectangular, de 6x17x80 cm, para vedação de terreno. (material) | 6 | 16.78 | 100.680 |
| mt20cvh030a | m | Base pré-fabricada de betão de cor branca, de 14x2,5x100 cm para o apoio da peça de capeamento. (material) | 1 | 6.98 | 6.980 |
| mt20cvh040a | m | Peça de capeamento pré-fabricada de betão de cor branca, de 20x7x100 cm. (material) | 1 | 16.39 | 16.390 |
| mq06hor010 | h | Betoneira eléctrica com uma capacidade de amassadura de 160 l. (equipamento) | 0.059 | 3.45 | 0.204 |
| mo041 | h | Oficial de 1ª construção de obra civil. (mão de obra) | 0.48 | 22.68 | 10.886 |
| mo087 | h | Ajudante de construção de obra civil. (mão de obra) | 1.026 | 22.13 | 22.705 |
| % | % | Custos directos complementares | 2 % | 169.217 | 3.384 |
|  |  | Custos directos |  |  | 172.601 |

Resíduos:
- colocação: mt01arg005a Areia de pedreira, para argamassa preparada em obra; factor de resíduo 0.00501329
- colocação: mt08cem041k Cimento branco em sacos; factor de resíduo 0.0063
- colocação: mt08cal011a Cal aérea hidratada, tipo CL 90-S, segundo NP EN 459-1, em sacos; factor de resíduo 0.042
- colocação: mt20cvh010b; factor de resíduo 0.0248
- colocação: mt20cvh030a Base pré-fabricada de betão de cor branca, de 14x2,5x100 cm para o apoio da peça de capeamento; factor de resíduo 0.0248
- colocação: mt20cvh040a Peça de capeamento pré-fabricada de betão de cor branca, de 20x7x100 cm; factor de resíduo 0.0239687

## Recursos

**mt08aaa010a** m³ Água
Dados técnicos: Custo energético 60.000 MJ; Emissão de CO2 30.000 kg

**mt01arg005a** t Areia de pedreira, para argamassa preparada em obra
Dados técnicos: Custo energético 75.000 MJ; Emissão de CO2 4.000 kg; Código LER 01 04 08; Massa do elemento 1000 kg; Volume 0.666667 m3

**mt08cem041k** kg Cimento branco em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08cal011a** kg Cal aérea hidratada, tipo CL 90-S, segundo NP EN 459-1, em sacos
Dados técnicos: Custo energético 5.019 MJ; Emissão de CO2 0.227 kg; Código LER 17 09 04; Massa do elemento 1 kg; Volume 0.000667 m3
Resíduos:
- embalagem: re150101 Embalagens de papel e cartão; rendimento 0.009 kg
- embalagem: re170203 Plástico; rendimento 0.002 kg

**mt20cvh010b** Ud Peça pré-fabricada tipo corta-vento de betão de cor branca
Dados técnicos: Custo energético 5.550 MJ; Emissão de CO2 3.089 kg; Código LER 17 01 01; Massa do elemento 19 kg; Volume 0.012667 m3
Resíduos:
- embalagem: re170201 Madeira; rendimento 0.001 kg
- embalagem: re170203 Plástico; rendimento 0.05 kg

**mt20cvh030a** m Base pré-fabricada de betão de cor branca, de 14x2,5x100 cm para o apoio da peça de capeamento
Dados técnicos: Custo energético 3.751 MJ; Emissão de CO2 1.363 kg; Código LER 17 01 01; Massa do elemento 8.1 kg; Volume 0.0054 m3
Resíduos:
- embalagem: re170201 Madeira; rendimento 0.003 kg
- embalagem: re170203 Plástico; rendimento 0.032 kg

**mt20cvh040a** m Peça de capeamento pré-fabricada de betão de cor branca, de 20x7x100 cm
Dados técnicos: Custo energético 4.178 MJ; Emissão de CO2 3.151 kg; Código LER 17 01 01; Massa do elemento 20 kg; Volume 0.013333 m3
Resíduos:
- embalagem: re170201 Madeira; rendimento 0.003 kg
- embalagem: re170203 Plástico; rendimento 0.033 kg
