# Pala de protecção perimetral do edifício

- Propriedade do ficheiro: CYPE Ingenieros S.A.
- Formato: FIEBDC-3/2016
- Programa: Generador de precios de la construcción. CYPE Ingenieros, S.A.
- Data: 20/05/2024
- Moeda: EUR
- Custos indirectos: 3 %
- IVA: 23 %

## Y Segurança e saúde

### YC Sistemas de protecção colectiva

#### YCM Escadas, palas, passadiços e plataformas

**YCM025** m Pala de protecção perimetral do edifício.
Pala de protecção perimetral do edifício no primeiro piso perante a possível queda de objectos formada por: braços dobráveis, tipo consola, de perfil oco de aço de secção rectangular 60x40x2 mm, com um tramo horizontal de 4,7 m de comprimento e um tramo inclinado a 45° de 1,3 m de comprimento, fixados à laje cada 2,5 m com suportes tipo Omega previamente ancorados à laje com fixações mecânicas, amortizáveis em 8 utilizações e plataforma de chapa de aço galvanizado de 1,0 mm de espessura, que protege una zona de 2,6 m de largura, apoiada sobre os braços tipo consola e com sobreposição entre chapas, amortizável em 10 utilizações. Inclusive parafusos para a fixação das chapas aos braços.
Critério de medição de projecto: Comprimento medido segundo Plano de Segurança e Saúde.
Critério de medição de obra: Será medido o comprimento realmente montado segundo especificações do Plano de Segurança e Saúde.

| Código | Un | Descrição | Rendimento | Preço | Importância |
|---|---|---|---|---|---|
| mt50spm015b | Ud | Braço dobrável, tipo consola, de perfil oco de aço de secção rectangular 60x40x2 mm, com um tramo horizontal de 4,7 m de comprimento e um tramo inclinado a 45° de 1,30 m de comprimento. (material) | 0.073 | 113.04 | 8.252 |
| mt50spm035 | Ud | Suporte tipo Omega de chapa de aço, de 60x40 mm e 5 mm de espessura. (material) | 0.583 | 11.95 | 6.967 |
| mt50spl105a | Ud | Fixação composta por bucha química, anilha e parafuso de aço de 12 mm de diâmetro e 80 mm de comprimento. (material) | 1.165 | 5.7 | 6.641 |
| mt13ccg010i | m² | Chapa perfilada de aço galvanizado, de 1 mm de espessura, com nervuras de entre 40 e 50 mm de altura de onda, separadas entre 250 e 270 mm e inércia entre 21 e 34 cm4, segundo NP EN 14782. (material) | 0.447 | 10.18 | 4.550 |
| mt13ccg030c | Ud | Parafuso auto-roscante de 6,5x70 mm de aço galvanizado, com anilha. (material) | 3.496 | 0.18 | 0.629 |
| mo119 | h | Oficial de 1ª Segurança e Saúde. (mão de obra) | 0.4 | 22.68 | 9.072 |
| mo120 | h | Operário Segurança e Saúde. (mão de obra) | 0.4 | 21.45 | 8.580 |
| % | % | Custos directos complementares | 2 % | 44.691 | 0.894 |
|  |  | Custos directos |  |  | 45.585 |

Resíduos:
- colocação: mt50spm015b; factor de resíduo 1
- colocação: mt13ccg010i; factor de resíduo 0.0173375
- colocação: mt13ccg030c Parafuso auto-roscante de 6,5x70 mm de aço galvanizado, com anilha; factor de resíduo 0.00470149

## Recursos

**mt50spm015b** Ud Braço dobrável, tipo consola
Dados técnicos: Custo energético 177.530 MJ; Emissão de CO2 9.211 kg; Código LER 17 04 05; Massa do elemento 18.06 kg; Volume 0.0086 m3

**mt13ccg010i** m² Chapa perfilada de aço galvanizado
Dados técnicos: Custo energético 378.107 MJ; Emissão de CO2 34.563 kg; Código LER 17 04 05; Massa do elemento 11.8 kg; Volume 0.005619 m3
Resíduos:
- embalagem: re170203 Plástico. (componente de resíduo); rendimento 0.022 kg; Código LER 17 02 03; Massa do elemento 1 kg; Volume 0.001667 m3

**mt13ccg030c** Ud Parafuso auto-roscante de 6,5x70 mm de aço galvanizado, com anilha
Dados técnicos: Custo energético 0.343 MJ; Emissão de CO2 0.035 kg; Código LER 17 04 05; Massa do elemento 0.0134 kg; Volume 0.000006 m3
Resíduos:
- embalagem: re150101 Embalagens de papel e cartão. (componente de resíduo); rendimento 0.001 kg; Código LER 15 01 01; Massa do elemento 1 kg; Volume 0.001333 m3
