# Quadro eléctrico provisório de obra

- Propriedade do ficheiro: CYPE Ingenieros S.A.
- Formato: FIEBDC-3/2016
- Programa: Generador de precios de la construcción. CYPE Ingenieros, S.A.
- Data: 15/06/2024
- Moeda: EUR
- Custos indirectos: 3 %
- IVA: 23 %

## Y Segurança e saúde

### YC Sistemas de protecção colectiva

#### YCS Protecção eléctrica

**YCS020** Ud Quadro eléctrico provisório de obra.
Quadro eléctrico provisório de obra para uma potência máxima de 15 kW, composto por armário de distribuição com dispositivo de emergência, tomadas e os disjuntores magneto-térmicos e diferenciais necessários, amortizável em 4 utilizações.
Critério de medição de projecto: Número de unidades previstas, segundo Plano de Segurança e Saúde.
Critério de medição de obra: Medir-se-á o número de unidades realmente colocadas segundo especificações do Plano de Segurança e Saúde.

| Código | Un | Descrição | Rendimento | Preço | Importância |
|---|---|---|---|---|---|
| mt50spe020c | Ud | Quadro eléctrico provisório de obra para uma potência máxima de 15 kW, composto por armário de distribuição com dispositivo de emergência, com graus de protecção IP55 e IK10, 5 tomadas com dispositivo de bloqueio e os disjuntores magneto-térmicos e diferenciais necessários, Inclusive elementos de fixação e dispositivos de ligação. (material) | 0.25 | 2353.56 | 588.390 |
| mo119 | h | Oficial de 1ª Segurança e Saúde. (mão de obra) | 1 | 22.68 | 22.680 |
| mo120 | h | Operário Segurança e Saúde. (mão de obra) | 1 | 21.45 | 21.450 |
| % | % | Custos directos complementares | 2 % | 632.520 | 12.650 |
|  |  | Custos directos |  |  | 645.170 |

## Recursos

**mt50spe020c** Ud Quadro eléctrico provisório de obra para uma potência máxima de 15 kW
Dados técnicos: Custo energético 1.157 MJ; Emissão de CO2 1.822 kg
Resíduos:
- embalagem: re150101 Embalagens de papel e cartão. (componente de resíduo); rendimento 2.143 kg; Código LER 15 01 01; Massa do elemento 1 kg; Volume 0.001333 m3
