# Par de luvas

- Propriedade do ficheiro: CYPE Ingenieros S.A.
- Formato: FIEBDC-3/2016
- Programa: Generador de precios de la construcción. CYPE Ingenieros, S.A.
- Data: 19/05/2024
- Moeda: EUR
- Custos indirectos: 3 %
- IVA: 23 %

## Y Segurança e saúde

### YI Equipamentos de protecção individual

#### YIM Para as mãos e os braços

**YIM010** Ud Par de luvas.
Par de luvas resistentes ao fogo, de fibra Nomex com acabamento reflector aluminizado com resistência ao calor até 500°C, amortizável em 4 utilizações.
Critério de medição de projecto: Número de unidades previstas, segundo Plano de Segurança e Saúde.
Critério de medição de obra: Será medido o número de unidades realmente fornecidas segundo especificações do Plano de Segurança e Saúde.

| Código | Un | Descrição | Rendimento | Preço | Importância |
|---|---|---|---|---|---|
| mt50epm010ud | Ud | Par de luvas resistentes ao fogo, EPI de categoria III, segundo NP EN 420 e NP EN 659, cumprindo todos os requisitos de segurança segundo a Portaria n.º 1131/93. (material) | 0.25 | 34.03 | 8.508 |
| % | % | Custos directos complementares | 2 % | 8.508 | 0.170 |
|  |  | Custos directos |  |  | 8.678 |
