# Fita de sinalização com barreiras de segurança

- Propriedade do ficheiro: CYPE Ingenieros S.A.
- Formato: FIEBDC-3/2016
- Programa: Generador de precios de la construcción. CYPE Ingenieros, S.A.
- Data: 20/05/2024
- Moeda: EUR
- Custos indirectos: 3 %
- IVA: 23 %

## Y Segurança e saúde

### YS Sinalização provisória de obras

#### YSM Sinalização de zonas de trabalho

**YSM006** m Fita de sinalização com barreiras de segurança.
Sinalização e delimitação de zonas de trabalho através de dupla fita reflectora de sinalização, de material plástico, de 10 cm de largura e 0,1 mm de espessura, impressa em ambas as faces em faixas de cor amarelo e preto, fixada a barreiras de segurança de ferro, de 1,10x2,50 m, cor amarelo, com barras verticais montadas sobre caixilho de tubo, com dois pés metálicos, separadas cada 5,00 m entre eixos, amortizáveis em 20 utilizações. Inclusive montagem, manutenção em condições seguras durante todo o período de tempo necessário e desmontagem.
Critério de medição de projecto: Comprimento medido segundo Plano de Segurança e Saúde.
Critério de medição de obra: Será medido o comprimento realmente montado segundo especificações do Plano de Segurança e Saúde.

| Código | Un | Descrição | Rendimento | Preço | Importância |
|---|---|---|---|---|---|
| mt50bal010t | m | Fita reflectora de sinalização, de material plástico, de 10 cm de largura e 0,1 mm de espessura, impressa em ambas as faces em faixas de cor amarelo e preto. (material) | 0.78 | 0.29 | 0.226 |
| mt50vbe010dbk | Ud | Barreira de segurança de ferro, de 1,10x2,50 m, cor amarelo, com barras verticais montadas sobre caixilho de tubo, com dois pés metálicos, incluindo placa para publicidade. (material) | 0.013 | 50.4 | 0.655 |
| mo120 | h | Operário Segurança e Saúde. (mão de obra) | 0.11 | 21.45 | 2.360 |
| % | % | Custos directos complementares | 2 % | 3.241 | 0.065 |
|  |  | Custos directos |  |  | 3.306 |

Resíduos:
- colocação: mt50bal010t; factor de resíduo 1
- colocação: mt50vbe010dbk; factor de resíduo 1

## Recursos

**mt50bal010t** m Fita reflectora de sinalização
Dados técnicos: Custo energético 0.727 MJ; Emissão de CO2 0.036 kg; Código LER 17 02 03; Massa do elemento 0.0075 kg; Volume 0.000012 m3

**mt50vbe010dbk** Ud Barreira de segurança de ferro
Dados técnicos: Custo energético 137.620 MJ; Emissão de CO2 7.140 kg; Código LER 17 04 05; Massa do elemento 14 kg; Volume 0.006667 m3
