# Estaca de deslocamento com tampão de britas

- Propriedade do ficheiro: CYPE INGENIEROS, S.A.
- Formato: FIEBDC-3/2002
- Moeda: EUR
- Custos indirectos: 3.00 %
- IVA: 23.00 %

## C Fundações

### CP Profundas

#### CPI Estacas moldadas "in situ"

**CPI030** m Estaca de deslocamento com tampão de britas.
Estaca de fundação de betão armado de 35 cm de diâmetro, para grupo de estacas, até 15 m de profundidade. Executada por deslocamento de terras, em terreno brando, através de cravação de tampão de britas que se desloca no interior de um tubo moldador recuperável, com espessura de tampão de três vezes o diâmetro exterior do tubo e formado por betão de consistência seca C20/25 (X0(P); D25; S1; Cl 1,0), e posterior betonagem contínua em seco da estaca. Realizada com betão C25/30 (XC1(P); D12; S2; Cl 0,4) fabricado em central, e betonagem desde camião através de tubo Tremie, e aço A400 NR, com uma quantidade aproximada de 5,65 kg/m. Inclusive arame de atar e separadores.
Critérios considerados na determinação do preço da unidade de obra: O preço inclui o transporte, a instalação, a montagem e a desmontagem do equipamento mecânico, a elaboração da armadura (corte, dobragem e moldagem de elementos) em fábrica e a montagem no lugar definitivo da sua colocação em obra. O preço inclui os trabalhos de soldadura e oxicorte no caso de sobreposições de armaduras.
Inclui: Marcação da disposição e traçado dos eixos dos grupos de pilares. Introdução do tampão de gravilhas. Cravação da tubagem através de pancadas sobre um tampão de brita. Pancadas sobre o tampão com o bate-estacas. Realização dos trabalhos de soldadura e oxicorte das armaduras. Colocação da armadura. Colocação em obra do betão. Extracção progressiva da tubagem. Limpeza e remoção de sobrantes.
Critério de medição de projecto: Comprimento medido segundo documentação gráfica de Projecto, incrementado em um metro pela formação do bolbo.
Critério de medição de obra: Medir-se-á o comprimento, verificado no terreno antes de betonar, da estaca realmente executada segundo especificações de Projecto, desde a ponta até à face inferior do maciço de encabeçamento, sem incluir o excesso de betão consumido sobre o volume teórico correspondente ao diâmetro nominal da estaca.

| Código | Un | Descrição | Rendimento | Preço | Importância |
|---|---|---|---|---|---|
| mt07aco020k | Ud | Separador homologado para estacas. (material) | 3.000 | 0.10 | 0.30 |
| mt07aco040b | kg | Armadura elaborada em fábrica com aço em varões nervurados, A400 NR, de vários diâmetros. (material) | 5.650 | 1.71 | 9.66 |
| mt08var050 | kg | Arame galvanizado para atar, de 1,30 mm de diâmetro. (material) | 0.034 | 1.50 | 0.05 |
| mt10haf020bgnga | m³ | Betão C25/30 (XC1(P); D12; S2; Cl 0,4), fabricado em central, segundo NP EN 206. (material) | 0.110 | 81.53 | 8.97 |
| mq03pii103a | h | Equipamento completo para perfuração de estaca de deslocamento com tampão de britas. (equipamento) | 0.125 | 260.00 | 32.50 |
| mq08sol010 | h | Equipamento de oxicorte, com acetileno como combustível e oxigénio como comburente. (equipamento) | 0.100 | 8.25 | 0.83 |
| au00auh020 |  | Calha para descarga do betão. | 1.000 | 0.00 | 0.00 |
| au00auh050 |  | Tubo Tremie. | 1.000 | 0.00 | 0.00 |
| mo043 | h | Oficial de 1ª armador de ferro. (mão de obra) | 0.023 | 23.64 | 0.54 |
| mo090 | h | Ajudante de armador de ferro. (mão de obra) | 0.023 | 23.07 | 0.53 |
| mo045 | h | Oficial de 1ª estruturista, em trabalhos de betonagem. (mão de obra) | 0.113 | 23.64 | 2.67 |
| mo092 | h | Ajudante de estruturista, em trabalhos de betonagem. (mão de obra) | 0.153 | 23.07 | 3.53 |
| mo019 | h | Oficial de 1ª soldador. (mão de obra) | 0.100 | 22.98 | 2.30 |
| % | % | Custos directos complementares | 2 % | 61.88 | 1.24 |
|  |  | Custos directos |  |  | 63.12 |
