# Ponto singular para revestimento exterior de fachada ventilada, de placas laminadas compactas de alta pressão (HPL)

- Propriedade do ficheiro: CYPE INGENIEROS, S.A.
- Formato: FIEBDC-3/2002
- Moeda: EUR
- Custos indirectos: 3.00 %
- IVA: 23.00 %

## F Fachadas, divisões e protecções

### FA Fachadas ventiladas

#### FAA Revestimento exterior de placas laminadas compactas de alta pressão (HPL)

**FAA006** m Ponto singular para revestimento exterior de fachada ventilada, de placas laminadas compactas de alta pressão (HPL).
Esquina exterior com perfil em forma de cruz para revestimento exterior de fachada ventilada, de placas laminadas compactas de alta pressão (HPL), com perfil em forma de cruz, de chapa dobrada de aço pré-lacado, espessura 0,6 mm.
Inclui: Marcação e colocação do remate. Fixação mecânica.
Critério de medição de projecto: Comprimento medido em verdadeira magnitude, segundo documentação gráfica de Projecto.
Critério de medição de obra: Medir-se-á, em verdadeira magnitude, o comprimento realmente executado segundo especificações de Projecto.

| Código | Un | Descrição | Rendimento | Preço | Importância |
|---|---|---|---|---|---|
| mt20rca030j | m | Perfil em forma de cruz, de chapa dobrada de aço pré-lacado, espessura 0,6 mm. (material) | 1.000 | 6.20 | 6.20 |
| op00ato010 |  | Aparafusadora. | 1.000 | 0.00 | 0.00 |
| mo052 | h | Oficial de 1ª montador de sistemas de fachadas pré-fabricadas. (mão de obra) | 0.050 | 23.31 | 1.17 |
| mo099 | h | Ajudante de montador de sistemas de fachadas pré-fabricadas. (mão de obra) | 0.050 | 22.13 | 1.11 |
| % | % | Custos directos complementares | 3 % | 8.48 | 0.25 |
|  |  | Custos directos |  |  | 8.73 |
