# Revestimento exterior de fachada ventilada, de placas de cimento. Sistema Aquapanel "KNAUF"

- Propriedade do ficheiro: CYPE INGENIEROS, S.A.
- Formato: FIEBDC-3/2002
- Moeda: EUR
- Custos indirectos: 3.00 %
- IVA: 23.00 %

## F Fachadas, divisões e protecções

### FA Fachadas ventiladas

#### FAC Revestimento exterior de placas de cimento

**FAC010** m² Revestimento exterior de fachada ventilada, de placas de cimento. Sistema Aquapanel "KNAUF".
Revestimento exterior de fachada ventilada, de placas de cimento Portland Aquapanel Outdoor "KNAUF" de 12,5x1200x2400 mm, revestidas com uma camada de fibra de vidro embebida em ambas as faces, colocação com parafusos, através do sistema Aquapanel WL122C.es "KNAUF" com DAU nº 12/074 C, sobre subestrutura suporte de aço galvanizado de canais horizontais de 50/40/0,7 mm GRC 0,70 e montantes verticais de 50/50/0,70 mm GRC 0,70 com uma modulação de 600 mm; impermeabilização com membrana altamente transpirante, impermeável à água da chuva, Tyvek StuccoWrap, camada base de argamassa Aquapanel Outdoor, sobre primário GRC, armada com malha de fibra de vidro Aquapanel Outdoor e camada de acabamento de argamassa GRC acabamento pétreo, sobre primário Fondo Pétreo GRC. Inclusive fita acústica, esquadras de sustentação e de retenção para a fixação da subestrutura suporte, parafusos para a fixação das placas, fixações para a ancoragem dos perfis, argamassa Aquapanel Outdoor "KNAUF" e fita Aquapanel "KNAUF", para o tratamento de juntas, perfil de PVC com malha de fibra de vidro anti-álcalis, "KNAUF", para remate de padieiras, e fita adesiva de dupla face para a fixação da membrana altamente traspirante.
Critérios considerados na determinação do preço da unidade de obra: O preço não inclui o isolamento térmico.
Inclui: Limpeza e preparação da superfície suporte. Implantação das juntas de dilatação e panos de trabalho. Marcação da disposição do revestimento e dos pontos de ancoragem da subestrutura suporte. Colocação da fita acústica. Fixação das esquadros ao suporte base. Fixação da subestrutura suporte ao pano principal e à laje. Colocação e fixação provisória da impermeabilização. Colocação e aparafusamento das placas à subestrutura suporte. Tratamento de juntas. Realização de todos os trabalhos necessários para a execução dos vãos. Colocação do perfil de remate para o parapeito. Colocação do perfil para remate de padieiras. Aplicação da camada de primário. Espalhamento da camada de argamassa base e colocação da malha de reforço. Aplicação da camada de primário. Colocação do perfil de protecção para a camada de acabamento. Aplicação da camada de argamassa.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pck020d | m | Fita acústica de dilatação, autocolante, de espuma de poliuretano de células fechadas "KNAUF", de 3,2 mm de espessura e 95 mm de largura, resistência térmica 0,10 m²°C/W, condutibilidade térmica 0,032 W/(m°C). (material) | 1.000 | 0.46 | 0.46 |
| mt12pak150z | Ud | Esquadra de sustentação "KNAUF", de aço galvanizado, de 107x65x150x2 mm. (material) | 0.460 | 1.86 | 0.86 |
| mt12pak150G | Ud | Esquadra de retenção "KNAUF", de aço galvanizado, de 57x65x150x2 mm. (material) | 1.390 | 1.27 | 1.77 |
| mt12psg220 | Ud | Fixação composta por bucha e parafuso 5x27. (material) | 2.310 | 0.06 | 0.14 |
| mt12pak020a | m | Canal 50/40/0,7 mm GRC 0,7 "KNAUF" de aço Z4 (Z450) galvanizado especial, para sistema Aquapanel Outdoor. Segundo EN 14195. (material) | 0.350 | 2.79 | 0.98 |
| mt12pak030ga | m | Montante 50/50/0,7 mm GRC 0,7 "KNAUF" de aço Z4 (Z450) galvanizado especial, para sistema Aquapanel Outdoor. Segundo EN 14195. (material) | 2.000 | 3.32 | 6.64 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.100 | 4.37 | 4.81 |
| mt12pak010n | m² | Placa de cimento Portland Aquapanel Outdoor "KNAUF" de 12,5x1200x2400 mm, revestida com uma camada de fibra de vidro embebida em ambas as faces. (material) | 1.050 | 19.97 | 20.97 |
| mt12pak040v | Ud | Parafuso autoperfurante Aquapanel Maxi TB "KNAUF" 4,2x25. (material) | 20.000 | 0.01 | 0.20 |
| mt12pak041a | Ud | Parafuso autoperfurante de aço inoxidável AISI 304, JT4-4 4,8x19 "KNAUF", com cabeça hexagonal; para fixação dos perfis de montagem sobre as esquadras de retenção. (material) | 2.780 | 0.36 | 1.00 |
| mt12pak041d | Ud | Parafuso autoperfurante de aço inoxidável AISI 304, JT4-6 5,5x22 "KNAUF", com cabeça hexagonal; para fixação dos perfis de montagem sobre as esquadras de sustentação. (material) | 0.920 | 0.50 | 0.46 |
| mt12pak060g | kg | Argamassa para juntas Aquapanel Outdoor "KNAUF", cor cinzento. (material) | 0.600 | 1.98 | 1.19 |
| mt12pak050d | m | Fita de juntas Aquapanel "KNAUF". (material) | 2.100 | 0.37 | 0.78 |
| mt12pak100g | m² | Malha de fibra de vidro Aquapanel Outdoor "KNAUF", cor branco. (material) | 1.100 | 1.61 | 1.77 |
| mt12pak090g | kg | Argamassa Aquapanel Outdoor "KNAUF", cor branco. (material) | 6.300 | 1.31 | 8.25 |
| mt12pak085d | l | Primário incolor de siloxano GRC "KNAUF". (material) | 0.200 | 3.37 | 0.67 |
| mt12pak120 | kg | Primário à base de copolímeros acrílicos modificados Fondo Pétreo GRC "KNAUF", cor a escolher, para argamassa de acabamento pétreo. (material) | 0.140 | 3.19 | 0.45 |
| mt12pak130 | kg | Argamassa GRC "KNAUF", à base de copolímeros acrílicos modificados com siloxano, acabamento pétreo, cor a escolher. (material) | 2.500 | 3.54 | 8.85 |
| mt28fvk030 | m | Perfil de PVC com malha de fibra de vidro anti-álcalis, "KNAUF", para remate de padieiras, fornecido em barras de 2,5 m de comprimento. (material) | 0.170 | 0.83 | 0.14 |
| mt15pdw100a | m | Fita adesiva de dupla face, com adesivo acrílico, de 50 mm de largura, com resistência aos raios UV, intervalo de temperatura de trabalho de -20 a 100°C, fornecida em rolos de 50 m de comprimento. (material) | 1.500 | 1.09 | 1.64 |
| op00tal010 |  | Berbequim. | 1.000 | 0.00 | 0.00 |
| op00ato010 |  | Aparafusadora. | 1.000 | 0.00 | 0.00 |
| mo052 | h | Oficial de 1ª montador de sistemas de fachadas pré-fabricadas. (mão de obra) | 0.563 | 23.31 | 13.12 |
| mo099 | h | Ajudante de montador de sistemas de fachadas pré-fabricadas. (mão de obra) | 0.563 | 22.13 | 12.46 |
| % | % | Custos directos complementares | 2 % | 87.61 | 1.75 |
|  |  | Custos directos |  |  | 89.36 |
