# Sistema "FUNDERMAX" de placas laminadas compactas de alta pressão (HPL), para varandas

- Propriedade do ficheiro: CYPE INGENIEROS, S.A.
- Formato: FIEBDC-3/2002
- Moeda: EUR
- Custos indirectos: 3.00 %
- IVA: 23.00 %

## F Fachadas, divisões e protecções

### FD Protecções e gradeamentos

#### FDA Parapeitos

**FDA020** m² Sistema "FUNDERMAX" de placas laminadas compactas de alta pressão (HPL), para varandas.
Elemento de fachada de placas laminadas compactas de alta pressão (HPL), Max Exterior "FUNDERMAX", de 4100x1854 mm e 6 mm de espessura, acabamento Colour, 0059 Dark Green, textura acetinada: NT; colocação em posição horizontal através do sistema ME08 Rebitado de fixação à vista com rebites cegos, sobre subestrutura suporte de alumínio, formação de juntas, realização de encontros e peças especiais. Inclusive tira-fundos e ancoragens mecânicas de expansão de aço inoxidável A2, para a fixação da subestrutura suporte.
Inclui: Preparação dos elementos de fixação incorporados previamente na obra. Marcação dos eixos verticais e horizontais das juntas. Alinhamento, aprumo e nivelamento do revestimento de resina termoendurecível. Fixação definitiva do revestimento à subestrutura suporte. Limpeza final do paramento.
Critério de medição de projecto: Superfície medida segundo documentação gráfica de Projecto, sem duplicar esquinas nem encontros, descontando todas as aberturas.
Critério de medição de obra: Medir-se-á a superfície realmente executada segundo especificações de Projecto, sem duplicar esquinas nem encontros, descontando todas as aberturas.

| Código | Un | Descrição | Rendimento | Preço | Importância |
|---|---|---|---|---|---|
| mt12fmx010daac1 | m² | Placa laminada compacta de alta pressão (HPL), Max Exterior "FUNDERMAX", de 4100x1854 mm e 6 mm de espessura, acabamento Colour, 0059 Dark Green, textura acetinada: NT, Euroclasse B-s2, d0 de reacção ao fogo, segundo NP EN 13501-1, à base de resinas termoendurecíveis acrílicas de poliuretano, reforçada de forma homogénea com fibras de madeira certificada FSC ou PEFC, com superfície decorativa não melamínica e propriedades anti-graffiti durante toda a sua vida útil, tipo EDF segundo EN 438-2, com resistência aos raios ultravioleta não inferior a 4-5 ao comparar com a escala de cinzentos segundo NP EN 20105-A02; colocação através do sistema ME08 Rebitado de fixação à vista com rebites cegos, sobre subestrutura suporte formada por: perfis verticais em T de alumínio, e esquadros de carga e esquadros de apoio de alumínio; rebites cegos de alumínio ou aço termolacado para a fixação do revestimento à subestrutura suporte, tira-fundos de aço inoxidável A2 e buchas de nylon para a fixação dos perfis ao pano principal e ancoragens mecânicas de expansão, de aço inoxidável A2 para a fixação dos perfis à laje; e peças especiais para a resolução de pontos singulares. (material) | 1.050 | 86.00 | 90.30 |
| op00ato010 |  | Aparafusadora. | 1.000 | 0.00 | 0.00 |
| mo052 | h | Oficial de 1ª montador de sistemas de fachadas pré-fabricadas. (mão de obra) | 0.891 | 23.31 | 20.77 |
| mo099 | h | Ajudante de montador de sistemas de fachadas pré-fabricadas. (mão de obra) | 0.891 | 22.13 | 19.72 |
| % | % | Custos directos complementares | 3 % | 130.79 | 3.92 |
|  |  | Custos directos |  |  | 134.71 |
