# Pano de parede divisória interior, de alvenaria de bloco de betão face à vista

- Propriedade do ficheiro: CYPE INGENIEROS, S.A.
- Formato: FIEBDC-3/2002
- Moeda: EUR
- Custos indirectos: 3.00 %
- IVA: 23.00 %

## F Fachadas, divisões e protecções

### FF Alvenaria não estrutural

#### FFP Pano de face à vista em parede divisória

**FFP020** m² Pano de parede divisória interior, de alvenaria de bloco de betão face à vista.
Pano de parede divisória interior, de 25 cm de espessura, de alvenaria de bloco de betão face à vista, liso hidrófugo cor cinzento, 50x20x25 cm, com juntas horizontais e verticais de 10 mm de espessura, junta refundada, assente com argamassa de cimento industrial, cor cinzento, M-5, fornecida a granel.
Inclui: Marcação na laje das paredes a realizar. Marcação nos pilares dos níveis de referência geral de piso e de nível de pavimento. Colocação e aprumo de prumos de referência. Colocação de fios entre prumos. Colocação das peças por fiadas a nível. Realização de todos os trabalhos necessários para a execução dos vãos. Encontros da alvenaria com fachadas, pilares e paredes interiores. Encontro da alvenaria com a laje superior. Revisão de falhas das juntas e limpeza final do paramento.
Critério de medição de projecto: Superfície medida segundo documentação gráfica de Projecto, sem duplicar esquinas nem encontros, descontando as aberturas de superfície maior de 3 m².
Critério de medição de obra: Medir-se-á a superfície realmente executada segundo especificações de Projecto, sem duplicar esquinas nem encontros, descontando as aberturas de superfície maior de 3 m².

| Código | Un | Descrição | Rendimento | Preço | Importância |
|---|---|---|---|---|---|
| mt03bhe050dme | Ud | Bloco de betão face à vista, liso hidrófugo cor cinzento, 50x20x25 cm; com o preço incrementado em 20% relativamente a peças especiais: blocos lintel e meios blocos. Segundo NP EN 771-3. (material) | 10.000 | 1.33 | 13.30 |
| mt08aaa010a | m³ | Água. (material) | 0.005 | 1.50 | 0.01 |
| mt09mif010cb | t | Argamassa industrial para alvenaria, de cimento, cor cinzento, categoria M-5 (resistência à compressão 5 N/mm²), fornecida a granel, segundo EN 998-2. (material) | 0.030 | 50.20 | 1.51 |
| mq06mms010 | h | Misturador contínuo com silo, para argamassa industrial em seco, fornecida a granel. (equipamento) | 0.114 | 1.94 | 0.22 |
| mo021 | h | Oficial de 1ª construção em trabalhos auxiliares de pedreiro. (mão de obra) | 0.622 | 22.68 | 14.11 |
| mo114 | h | Operário não qualificado construção em trabalhos auxiliares de pedreiro. (mão de obra) | 0.337 | 21.45 | 7.23 |
| % | % | Custos directos complementares | 2 % | 36.38 | 0.73 |
|  |  | Custos directos |  |  | 37.11 |
