# Sistema de captação solar térmica para instalação individual, sobre cobertura inclinada

- Propriedade do ficheiro: CYPE INGENIEROS, S.A.
- Formato: FIEBDC-3/2002
- Moeda: EUR
- Custos indirectos: 3.00 %
- IVA: 23.00 %

## I Instalações

### IC Aquecimento, arrefecimento, climatização e A.Q.S.

#### ICB Captação solar

**ICB006** Ud Sistema de captação solar térmica para instalação individual, sobre cobertura inclinada.
Colector solar térmico por termossifão, completo, para instalação individual, para colocação sobre cobertura inclinada, formado por: painel de 1050x2000x75 mm, superfície útil 1,99 m², rendimento óptico 0,761 e coeficiente de perdas primário 3,39 W/m²K, segundo NP EN 12975-2, absorvedor de cobre formado por uma bateria de tubos de 8 mm de diâmetro, revestimento de material não contaminante livre de crómio preto, isolamento formado por 30 mm de espuma de poliuretano livre de CFC, cobertura protectora de vidro temperado de 4 mm de espessura, de alta transmitância; depósito cilíndrico de aço vitrificado de 110 l; kit hidráulico; grupo de segurança; vaso de expansão e suportes para telhado. Totalmente montado, ligado e testado.
Inclui: Marcação do conjunto. Colocação da estrutura suporte. Colocação e fixação dos painéis sobre a estrutura suporte. Colocação do sistema de acumulação solar. Ligação com a rede de abastecimento de água. Enchimento do circuito.
Critério de medição de projecto: Número de unidades previstas, segundo documentação gráfica de Projecto.
Critério de medição de obra: Medir-se-á o número de unidades realmente executadas segundo especificações de Projecto.

| Código | Un | Descrição | Rendimento | Preço | Importância |
|---|---|---|---|---|---|
| mt38csg020y | Ud | Colector solar térmico por termossifão, completo, para instalação individual, para colocação sobre cobertura inclinada, formado por: painel de 1050x2000x75 mm, superfície útil 1,99 m², rendimento óptico 0,761 e coeficiente de perdas primário 3,39 W/m²K, segundo NP EN 12975-2, absorvedor de cobre formado por uma bateria de tubos de 8 mm de diâmetro, revestimento de material não contaminante livre de crómio preto, isolamento formado por 30 mm de espuma de poliuretano livre de CFC, cobertura protectora de vidro temperado de 4 mm de espessura, de alta transmitância; depósito cilíndrico de aço vitrificado de 110 l; kit hidráulico; grupo de segurança; vaso de expansão e suportes para telhado. (material) | 1.000 | 1192.00 | 1192.00 |
| mo009 | h | Oficial de 1ª instalador de colectores solares. (mão de obra) | 3.000 | 23.31 | 69.93 |
| mo108 | h | Ajudante de instalador de colectores solares. (mão de obra) | 3.000 | 22.09 | 66.27 |
| % | % | Custos directos complementares | 2 % | 1328.20 | 26.56 |
|  |  | Custos directos |  |  | 1354.76 |
