# Sistema de caldeira a gás, de condensação, para exterior

- Propriedade do ficheiro: CYPE INGENIEROS, S.A.
- Formato: FIEBDC-3/2002
- Moeda: EUR
- Custos indirectos: 3.00 %
- IVA: 23.00 %

## I Instalações

### IC Aquecimento, arrefecimento, climatização e A.Q.S.

#### ICG Caldeiras a gás

**ICG250** Ud Sistema de caldeira a gás, de condensação, para exterior.
Equipamento autónomo para exteriores constituído por 2 caldeiras de condensação em armário, com permutadores de tubos de alumínio com aletas e queimadores modulantes de gás natural, potência útil 160 kW, peso 604 kg, dimensões 2230x1717x1285 mm. Totalmente montado, ligado e testado.
Inclui: Marcação. Disposição dos elementos. Montagem da caldeira e dos seus acessórios. Ligação com as redes de abastecimento de água, de gás, de saneamento e eléctrica, e com a conduta de evacuação dos produtos de combustão. Colocação em funcionamento.
Critério de medição de projecto: Número de unidades previstas, segundo documentação gráfica de Projecto.
Critério de medição de obra: Medir-se-á o número de unidades realmente executadas segundo especificações de Projecto.

| Código | Un | Descrição | Rendimento | Preço | Importância |
|---|---|---|---|---|---|
| mt38cbu080ca | Ud | Equipamento autónomo para exteriores constituído por 2 caldeiras de condensação em armário, com permutadores de tubos de alumínio com aletas e queimadores modulantes de gás natural, potência útil 160 kW, peso 604 kg, dimensões 2230x1717x1285 mm. (material) | 1.000 | 25837.50 | 25837.50 |
| mo004 | h | Oficial de 1ª instalador de aquecimento. (mão de obra) | 4.160 | 23.31 | 96.97 |
| mo103 | h | Ajudante de instalador de aquecimento. (mão de obra) | 4.160 | 22.09 | 91.89 |
| % | % | Custos directos complementares | 2 % | 26026.36 | 520.53 |
|  |  | Custos directos |  |  | 26546.89 |
