# Ventilador para vidro ou parede

- Propriedade do ficheiro: CYPE INGENIEROS, S.A.
- Formato: FIEBDC-3/2002
- Moeda: EUR
- Custos indirectos: 3.00 %
- IVA: 23.00 %

## I Instalações

### IC Aquecimento, arrefecimento, climatização e A.Q.S.

#### ICR Sistemas de condução de ar

**ICR012** Ud Ventilador para vidro ou parede.
Ventilador helicoidal de ABS, accionamento através de comando à distância por radiofrequência, potência máxima de 34 W, caudal máximo de 600 m³/h, de 300x164x325 mm, nível de pressão sonora de 43 dBA, com seis opções de funcionamento (paragem com persiana fechada/paragem com persiana aberta/arranque rápido como extractor/arranque lento como extractor/arranque rápido como impulsor/arranque lento como impulsor), formado por corpo, persiana automática, comando à distância e motor de duas velocidades para alimentação monofásica a 230 V e 50 Hz de frequência. Inclusive acessórios e elementos de fixação.
Inclui: Marcação. Colocação e fixação do ventilador. Ligação e verificação do seu correcto funcionamento.
Critério de medição de projecto: Número de unidades previstas, segundo documentação gráfica de Projecto.
Critério de medição de obra: Medir-se-á o número de unidades realmente executadas segundo especificações de Projecto.

| Código | Un | Descrição | Rendimento | Preço | Importância |
|---|---|---|---|---|---|
| mt42vsp116a | Ud | Ventilador helicoidal de ABS, accionamento através de comando à distância por radiofrequência, potência máxima de 34 W, caudal máximo de 600 m³/h, de 300x164x325 mm, nível de pressão sonora de 43 dBA, com seis opções de funcionamento (paragem com persiana fechada/paragem com persiana aberta/arranque rápido como extractor/arranque lento como extractor/arranque rápido como impulsor/arranque lento como impulsor), formado por corpo, persiana automática, comando à distância e motor de duas velocidades para alimentação monofásica a 230 V e 50 Hz de frequência. (material) | 1.000 | 364.25 | 364.25 |
| mo011 | h | Oficial de 1ª montador. (mão de obra) | 0.150 | 23.31 | 3.50 |
| mo080 | h | Ajudante de montador. (mão de obra) | 0.150 | 22.13 | 3.32 |
| % | % | Custos directos complementares | 2 % | 371.07 | 7.42 |
|  |  | Custos directos |  |  | 378.49 |
