# Ventilador para vidro ou parede

- Propriedade do ficheiro: CYPE INGENIEROS, S.A.
- Formato: FIEBDC-3/2002
- Moeda: EUR
- Custos indirectos: 3.00 %
- IVA: 23.00 %

## I Instalações

### IC Aquecimento, arrefecimento, climatização e A.Q.S.

#### ICR Sistemas de condução de ar

**ICR012** Ud Ventilador para vidro ou parede.
Ventilador helicoidal de ABS com gaveta para encastrar, potência máxima de 34 W, caudal máximo de 600 m³/h, de 367x173x337 mm, nível de pressão sonora de 43 dBA, com três opções de funcionamento (paragem com persiana fechada/paragem com persiana aberta/arranque como extractor), formado por corpo, persiana automática e motor de uma velocidade para alimentação monofásica a 230 V e 50 Hz de frequência; regulador electrónico de velocidade, de 160x58x88 mm. Inclusive acessórios e elementos de fixação.
Inclui: Marcação. Colocação e fixação do ventilador. Colocação de acessórios. Ligação e verificação do seu correcto funcionamento.
Critério de medição de projecto: Número de unidades previstas, segundo documentação gráfica de Projecto.
Critério de medição de obra: Medir-se-á o número de unidades realmente executadas segundo especificações de Projecto.

| Código | Un | Descrição | Rendimento | Preço | Importância |
|---|---|---|---|---|---|
| mt42vsp118a | Ud | Ventilador helicoidal de ABS com gaveta para encastrar, potência máxima de 34 W, caudal máximo de 600 m³/h, de 367x173x337 mm, nível de pressão sonora de 43 dBA, com três opções de funcionamento (paragem com persiana fechada/paragem com persiana aberta/arranque como extractor), formado por corpo, persiana automática e motor de uma velocidade para alimentação monofásica a 230 V e 50 Hz de frequência. (material) | 1.000 | 310.97 | 310.97 |
| mt42vsp122a | Ud | Regulador electrónico de velocidade, de 160x58x88 mm, composto de caixa de plástico, ligação por repartidores, selector para os diferentes funcionamento e comutador para o controlo do sentido de rotação do ventilador. (material) | 1.000 | 178.15 | 178.15 |
| mo011 | h | Oficial de 1ª montador. (mão de obra) | 0.150 | 23.31 | 3.50 |
| mo080 | h | Ajudante de montador. (mão de obra) | 0.150 | 22.13 | 3.32 |
| % | % | Custos directos complementares | 2 % | 495.94 | 9.92 |
|  |  | Custos directos |  |  | 505.86 |
