# Ponto de enchimento

- Propriedade do ficheiro: CYPE INGENIEROS, S.A.
- Formato: FIEBDC-3/2002
- Moeda: EUR
- Custos indirectos: 3.00 %
- IVA: 23.00 %

## I Instalações

### IC Aquecimento, arrefecimento, climatização e A.Q.S.

#### ICS Sistemas de condução de água

**ICS005** Ud Ponto de enchimento.
Ponto de enchimento de rede de distribuição de água, para sistema de aquecimento, formado por 2 m de tubo multicamada de polipropileno copolímero random resistente à temperatura/polipropileno copolímero random resistente à temperatura com fibra de vidro/polipropileno copolímero random resistente à temperatura (PP-RCT/PP-RCT com fibra de vidro/PP-RCT), de cor cinzento com 4 bandas de cor azul, SDR7,4, série 3,2, de 20 mm de diâmetro exterior e 2,8 mm de espessura, colocado superficialmente, com isolamento através de manga isolante flexível de espuma elastomérica, válvulas de corte, filtro de retenção de resíduos, contador de água e válvula de retenção. Inclusive material auxiliar para montagem e fixação, acessórios e peças especiais.
Inclui: Marcação. Colocação e fixação. Colocação do isolamento. Realização de ensaios.
Critério de medição de projecto: Número de unidades previstas, segundo documentação gráfica de Projecto.
Critério de medição de obra: Medir-se-á o número de unidades realmente executadas segundo especificações de Projecto.

| Código | Un | Descrição | Rendimento | Preço | Importância |
|---|---|---|---|---|---|
| mt37tpj405a | Ud | Material auxiliar para montagem e fixação das tubagens multicamada de polipropileno copolímero random resistente à temperatura/polipropileno copolímero random resistente à temperatura com fibra de vidro/polipropileno copolímero random resistente à temperatura (PP-RCT/PP-RCT com fibra de vidro/PP-RCT), SDR7,4, série 3,2, de 20 mm de diâmetro exterior. (material) | 2.000 | 0.18 | 0.36 |
| mt37tpj015ae | m | Tubo multicamada de polipropileno copolímero random resistente à temperatura/polipropileno copolímero random resistente à temperatura com fibra de vidro/polipropileno copolímero random resistente à temperatura (PP-RCT/PP-RCT com fibra de vidro/PP-RCT), de cor cinzento com 4 bandas de cor azul, SDR7,4, série 3,2, de 20 mm de diâmetro exterior e 2,8 mm de espessura, segundo NP EN ISO 15874-2, com o preço incrementado em 20% relativamente a acessórios e peças especiais. (material) | 2.000 | 4.40 | 8.80 |
| mt37sve010c | Ud | Válvula de esfera de latão niquelado para enroscar de 3/4". (material) | 2.000 | 7.30 | 14.60 |
| mt37www060c | Ud | Filtro de retenção de resíduos de latão, com peneiro de aço inoxidável com perfurações de 0,4 mm de diâmetro, com rosca de 3/4", para uma pressão máxima de funcionamento de 16 bar e uma temperatura máxima de 110°C. (material) | 1.000 | 6.69 | 6.69 |
| mt37cic020b | Ud | Contador de água fria, para enroscar, de 3/4" de diâmetro. (material) | 1.000 | 60.41 | 60.41 |
| mt37svr010b | Ud | Válvula de retenção de latão para enroscar de 3/4". (material) | 1.000 | 6.53 | 6.53 |
| mt17coe050dc | m | Manga isolante de espuma elastomérica, de 23 mm de diâmetro interior e 22,0 mm de espessura mm de espessura, à base de borracha sintética flexível, de estrutura celular fechada. (material) | 2.000 | 7.47 | 14.94 |
| mt17coe110 | l | Cola para manga isolante elastomérica. (material) | 0.070 | 19.01 | 1.33 |
| mo004 | h | Oficial de 1ª instalador de aquecimento. (mão de obra) | 0.420 | 23.31 | 9.79 |
| mo103 | h | Ajudante de instalador de aquecimento. (mão de obra) | 0.420 | 22.09 | 9.28 |
| % | % | Custos directos complementares | 2 % | 132.73 | 2.65 |
|  |  | Custos directos |  |  | 135.38 |
