# Concentrador de dados para contadores de energia ou de água

- Propriedade do ficheiro: CYPE INGENIEROS, S.A.
- Formato: FIEBDC-3/2002
- Moeda: EUR
- Custos indirectos: 3.00 %
- IVA: 23.00 %

## I Instalações

### IC Aquecimento, arrefecimento, climatização e A.Q.S.

#### ICX Dispositivos de controlo centralizado

**ICX050** Ud Concentrador de dados para contadores de energia ou de água.
Concentrador de dados para leitura à distância dos contadores de energia ou de água de um máximo de 60 habitações, com bus de comunicação M-Bus, ecrã e teclado, montagem em calha DIN, de 166x190x112 mm, com fonte de alimentação. Totalmente montado, ligado e testado.
Inclui: Marcação. Colocação e fixação dos elementos. Ligação.
Critério de medição de projecto: Número de unidades previstas, segundo documentação gráfica de Projecto.
Critério de medição de obra: Medir-se-á o número de unidades realmente executadas segundo especificações de Projecto.

| Código | Un | Descrição | Rendimento | Preço | Importância |
|---|---|---|---|---|---|
| mt38alb740a | Ud | Concentrador de dados para leitura à distância dos contadores de energia ou de água de um máximo de 60 habitações, com bus de comunicação M-Bus, ecrã e teclado, montagem em calha DIN, de 166x190x112 mm, com fonte de alimentação. (material) | 1.000 | 2150.25 | 2150.25 |
| mt35cun200a | m | Cabo bus blindado de 2 fios, de 1 mm² de secção por fio (material) | 30.000 | 0.50 | 15.00 |
| mo005 | h | Oficial de 1ª instalador de ar condicionado. (mão de obra) | 1.000 | 23.31 | 23.31 |
| mo104 | h | Ajudante de instalador de ar condicionado. (mão de obra) | 1.000 | 22.09 | 22.09 |
| % | % | Custos directos complementares | 2 % | 2210.65 | 44.21 |
|  |  | Custos directos |  |  | 2254.86 |
