# Peça para caminho de cabos para suporte e condução de cabos eléctricos

- Propriedade do ficheiro: CYPE INGENIEROS, S.A.
- Formato: FIEBDC-3/2002
- Moeda: EUR
- Custos indirectos: 3.00 %
- IVA: 23.00 %

## I Instalações

### IE Eléctricas

#### IEO Canalizações

**IEO045** Ud Peça para caminho de cabos para suporte e condução de cabos eléctricos.
Cobre-juntas de PVC, cor cinzento RAL 7035, de 100x500 mm.
Inclui: Marcação. Colocação e fixação.
Critério de medição de projecto: Número de unidades previstas, segundo documentação gráfica de Projecto.
Critério de medição de obra: Medir-se-á o número de unidades realmente executadas segundo especificações de Projecto.

| Código | Un | Descrição | Rendimento | Preço | Importância |
|---|---|---|---|---|---|
| mt35une035j | Ud | Cobre-juntas de PVC, cor cinzento RAL 7035, de 100x500 mm, para colocar à pressão. (material) | 1.000 | 31.43 | 31.43 |
| op00ato010 |  | Aparafusadora. | 1.000 | 0.00 | 0.00 |
| mo003 | h | Oficial de 1ª electricista. (mão de obra) | 0.001 | 23.31 | 0.02 |
| mo102 | h | Ajudante de electricista. (mão de obra) | 0.001 | 22.09 | 0.02 |
| % | % | Custos directos complementares | 2 % | 31.47 | 0.63 |
|  |  | Custos directos |  |  | 32.10 |
