# Tubagem para ramal de introdução de água potável, colocada superficialmente

- Propriedade do ficheiro: CYPE INGENIEROS, S.A.
- Formato: FIEBDC-3/2002
- Moeda: EUR
- Custos indirectos: 3.00 %
- IVA: 23.00 %

## I Instalações

### IF Abastecimento de água

#### IFB Ramais de introdução

**IFB005** m Tubagem para ramal de introdução de água potável, colocada superficialmente.
Tubagem para ramal de introdução de água potável, colocada superficialmente e fixada ao paramento, formada por tubo de aço inoxidável classe 1.4301 segundo EN 10088-1 (AISI 304), com soldadura longitudinal, de 108 mm de diâmetro exterior e 2 mm de espessura, série 2 segundo NP EN 10312. Inclusive material auxiliar para montagem e fixação, acessórios e peças especiais.
Inclui: Marcação. Colocação e fixação do tubo e acessórios. Realização de ensaios.
Critério de medição de projecto: Comprimento medido segundo documentação gráfica de Projecto.
Critério de medição de obra: Medir-se-á o comprimento realmente executado segundo especificações de Projecto.

| Código | Un | Descrição | Rendimento | Preço | Importância |
|---|---|---|---|---|---|
| mt08tai420m | Ud | Material auxiliar para montagem e fixação das tubagens de aço inoxidável com soldadura, de 108 mm de diâmetro exterior. (material) | 1.000 | 1.25 | 1.25 |
| mt08tai020mc | m | Tubo de aço inoxidável classe 1.4301 segundo EN 10088-1 (AISI 304), com soldadura longitudinal, de 108 mm de diâmetro exterior e 2 mm de espessura, série 2 segundo NP EN 10312, com o preço incrementado em 10% relativamente a acessórios e peças especiais. (material) | 1.000 | 27.39 | 27.39 |
| op00ato010 |  | Aparafusadora. | 1.000 | 0.00 | 0.00 |
| op00mar010 |  | Martelo. | 1.000 | 0.00 | 0.00 |
| op00tal010 |  | Berbequim. | 1.000 | 0.00 | 0.00 |
| op00ros010 |  | Roscadora de tubos. | 1.000 | 0.00 | 0.00 |
| mo008 | h | Oficial de 1ª canalizador. (mão de obra) | 0.350 | 23.31 | 8.16 |
| mo107 | h | Ajudante de canalizador. (mão de obra) | 0.350 | 22.09 | 7.73 |
| % | % | Custos directos complementares | 2 % | 44.53 | 0.89 |
|  |  | Custos directos |  |  | 45.42 |
