# Lâmpada de led

- Propriedade do ficheiro: CYPE INGENIEROS, S.A.
- Formato: FIEBDC-3/2002
- Moeda: EUR
- Custos indirectos: 3.00 %
- IVA: 23.00 %

## I Instalações

### II Iluminação

#### III Instalação interior

**III005** Ud Lâmpada de led
Lâmpada de led de vidro acabamento mate, casquilho GU5.3, alimentação a 12 V, feixe de luz 36°, classe de eficiência energética G, de 5,8 W (equivalente a uma lâmpada halógena de 35 W de potência), cor branca quente, temperatura de cor 2700 K, índice de reprodução cromática maior de 90, fluxo luminoso 450 lúmens.
Inclui: Marcação. Colocação. Verificação do seu correcto funcionamento.
Critério de medição de projecto: Número de unidades previstas, segundo documentação gráfica de Projecto.
Critério de medição de obra: Medir-se-á o número de unidades realmente executadas segundo especificações de Projecto.

| Código | Un | Descrição | Rendimento | Preço | Importância |
|---|---|---|---|---|---|
| mt34llg410ad | Ud | Lâmpada de led de vidro acabamento mate, casquilho GU5.3, alimentação a 12 V, feixe de luz 36°, classe de eficiência energética G, de 5,8 W (equivalente a uma lâmpada halógena de 35 W de potência), cor branca quente, temperatura de cor 2700 K, índice de reprodução cromática maior de 90, fluxo luminoso 450 lúmens. (material) | 1.000 | 9.80 | 9.80 |
| mo003 | h | Oficial de 1ª electricista. (mão de obra) | 0.015 | 23.31 | 0.35 |
| mo102 | h | Ajudante de electricista. (mão de obra) | 0.015 | 22.09 | 0.33 |
| % | % | Custos directos complementares | 2 % | 10.48 | 0.21 |
|  |  | Custos directos |  |  | 10.69 |
