# Sistema de detecção e alarme de incêndios, convencional

- Propriedade do ficheiro: CYPE INGENIEROS, S.A.
- Formato: FIEBDC-3/2002
- Moeda: EUR
- Custos indirectos: 3.00 %
- IVA: 23.00 %

## I Instalações

### IO Contra incêndios

#### IOD Detecção e alarme

**IOD010** Ud Sistema de detecção e alarme de incêndios, convencional.
Sistema de detecção e alarme de incêndios, convencional, formado por central de detecção automática de incêndios com uma capacidade máxima de 2 zonas de detecção, detector termovelocimétrico, 4 detectores ópticos de fumo, 3 botoneiras de alarme com sinalização luminosa tipo rearmável e tampa de plástico basculante, sirene interior com sinal acústico, sirene exterior com sinal óptico e acústico e canalização de protecção de cablagem embebida formada por tubo rígido VD. Inclusive cabo não propagador da chama sem halogéneo, elementos de fixação e quantos acessórios sejam necessários para a sua correcta instalação.
Critérios considerados na determinação do preço da unidade de obra: O preço não inclui os trabalhos auxiliares de pedreiro para instalações.
Inclui: Marcação do traçado de tubos. Colocação e fixação de tubos. Colocação de cabos. Fixação de detectores e botões de pressão nos paramentos. Montagem, ligação e verificação do seu correcto funcionamento.
Critério de medição de projecto: Número de unidades previstas, segundo documentação gráfica de Projecto.
Critério de medição de obra: Medir-se-á o número de unidades realmente executadas segundo especificações de Projecto.

| Código | Un | Descrição | Rendimento | Preço | Importância |
|---|---|---|---|---|---|
| mt35tpt010ae | m | Tubo rígido de PVC VD-M de 16 mm de diâmetro exterior e 1,3 mm de espessura. Resistência à compressão 750 N, resistência ao impacto 2 joules, temperatura de trabalho -5°C até 60°C, classificação 3321, segundo NP EN 61386-1 e NP EN 61386-21, com o preço incrementado em 20% relativamente a acessórios e peças especiais. (material) | 163.000 | 0.31 | 50.53 |
| mt35cep010aa | m | Cabo unipolar H07V-U, sendo a sua tensão atribuída de 450/750 V, reacção ao fogo classe Eca segundo NP EN 50575, com condutor unifilar de cobre classe 1 de 1,5 mm² de secção, com isolamento de PVC. Segundo NP 2356-3. (material) | 355.000 | 0.08 | 28.40 |
| mt41pig060 | Ud | Detector termovelocimétrico convencional, de ABS cor branca, formado por um elemento sensível ao aumento rápido da temperatura para uma temperatura máxima de alarme de 64°C, para alimentação de 12 a 30 Vcc, com duplo led de activação e indicador de alarme cor vermelho, saída para piloto de sinalização remota e base universal, segundo EN 54-5. Inclusive elementos de fixação. (material) | 1.000 | 17.46 | 17.46 |
| mt41pig070 | Ud | Detector óptico de fumo convencional, de ABS cor branca, formado por um elemento sensível aos fumos claros, para alimentação de 12 a 30 Vcc, com duplo led de activação e indicador de alarme cor vermelho, saída para piloto de sinalização remota e base universal, segundo EN 54-7. Inclusive elementos de fixação. (material) | 4.000 | 23.28 | 93.12 |
| mt41pig110 | Ud | Botoneira de alarme convencional de rearme manual, de ABS cor vermelho, protecção IP41, com led indicador de alarme cor vermelho e chave de rearme, segundo EN 54-11. Inclusive elementos de fixação. (material) | 3.000 | 12.61 | 37.83 |
| mt41pig130 | Ud | Sirene electrónica, de cor vermelho, com sinal acústico, alimentação a 24 Vcc, potência sonora de 100 dB a 1 m e consumo de 14 mA, para instalar em paramento interior, segundo EN 54-3. Inclusive elementos de fixação. (material) | 1.000 | 38.50 | 38.50 |
| mt41pig160 | Ud | Sirene electrónica, de ABS cor vermelho, com sinal óptico e acústico e rótulo "FOGO", alimentação a 24 Vcc, potência sonora de 90 dB a 1 m e consumo de 230 mA, para instalar em paramento exterior. Inclusive elementos de fixação. (material) | 1.000 | 61.11 | 61.11 |
| mt41pig025a | Ud | Central de detecção automática de incêndios, convencional, microprocessada, de 2 zonas de detecção, com caixa metálica e tampa de ABS, com módulo de alimentação, rectificador de corrente e carregador de bateria, painel de controlo com indicador de alarme e avaria, e comutador de corte de zonas, para o controlo de um máximo de 32 detectores e botoneira de alarme, convencionais, segundo EN 54-2 e NP EN 54-4. (material) | 1.000 | 199.82 | 199.82 |
| mt41rte030d | Ud | Bateria de 12 V e 7 Ah. (material) | 2.000 | 24.25 | 48.50 |
| mt41www020 | Ud | Material auxiliar para instalações de detecção e alarme. (material) | 1.000 | 1.58 | 1.58 |
| mo006 | h | Oficial de 1ª instalador de redes e equipamentos de detecção e segurança. (mão de obra) | 15.860 | 23.31 | 369.70 |
| mo105 | h | Ajudante de instalador de redes e equipamentos de detecção e segurança. (mão de obra) | 15.860 | 22.09 | 350.35 |
| % | % | Custos directos complementares | 2 % | 1296.90 | 25.94 |
|  |  | Custos directos |  |  | 1322.84 |
