# Protecção passiva contra incêndios de condutas metálicas de ventilação e extracção de fumos, com lãs minerais, sistema "ISOVER"

- Propriedade do ficheiro: CYPE INGENIEROS, S.A.
- Formato: FIEBDC-3/2002
- Moeda: EUR
- Custos indirectos: 3.00 %
- IVA: 23.00 %

## I Instalações

### IO Contra incêndios

#### IOJ Protecção passiva contra incêndios: instalações

**IOJ206** m² Protecção passiva contra incêndios de condutas metálicas de ventilação e extracção de fumos, com lãs minerais, sistema "ISOVER".
Sistema de protecção passiva contra incêndios de conduta metálica vertical de secção circular para garantir a resistência ao fogo EI 120 segundo EN 1366-1, sistema "ISOVER", através do recobrimento com mantas de lã mineral armadas com uma malha de aço galvanizado Ultimate® Protect Wired Mat 4.0 "ISOVER", segundo NP EN 14303, de 120 mm de espessura. Inclusive arame de aço galvanizado para amarração de juntas, pasta intumescente em base aquosa, Proteck BSF para a vedação ignífuga de passagem de condutas metálicas entre sectores de incêndio, adesivo incombustível e inorgânico, à base de silicato de sódio alcalino, Protect BSK, para a vedação ignífuga do encontro entre a lã mineral e o paramento, e perfis em L, de aço galvanizado, de 30 mm para o reforço do encontro entre a lã mineral e o paramento.
Inclui: Corte e ajuste das mantas. Amarração de juntas. Vedação de passagem de condutas metálicas entre sectores de incêndio. Vedação do encontro entre a lã mineral e o paramento. Colocação dos perfis de reforço.
Critério de medição de projecto: Superfície medida segundo documentação gráfica de Projecto.
Critério de medição de obra: Medir-se-á a superfície realmente executada segundo especificações de Projecto.

| Código | Un | Descrição | Rendimento | Preço | Importância |
|---|---|---|---|---|---|
| mt42coi125f | m² | Manta de lã mineral armada com uma malha de aço galvanizado Ultimate® Protect Wired Mat 4.0 "ISOVER", segundo NP EN 14303, de 120 mm de espessura, Euroclasse A1 de reacção ao fogo segundo NP EN 13501-1, para a protecção contra incêndios de condutas metálicas circulares. (material) | 1.100 | 83.40 | 91.74 |
| mt08var050 | kg | Arame galvanizado para atar, de 1,30 mm de diâmetro. (material) | 0.200 | 1.50 | 0.30 |
| mt12psg160d | m | Perfil em L, de aço galvanizado, de 30 mm. (material) | 0.670 | 0.86 | 0.58 |
| mt42coi036b | Ud | Cartucho de 310 ml de pasta intumescente em base aquosa, Proteck BSF "ISOVER", cor branca, com pH neutro e sem dissolventes, para vedação ignífuga de passagem de condutas metálicas entre sectores de incêndio. (material) | 0.020 | 35.45 | 0.71 |
| mt42coi035b | kg | Adesivo incombustível e inorgânico, à base de silicato de sódio alcalino, Protect BSK "ISOVER", de presa lenta, para vedação ignífuga do encontro entre a lã mineral e o paramento. (material) | 0.050 | 9.03 | 0.45 |
| mo054 | h | Oficial de 1ª montador de isolamentos. (mão de obra) | 0.200 | 23.31 | 4.66 |
| mo101 | h | Ajudante de montador de isolamentos. (mão de obra) | 0.200 | 22.13 | 4.43 |
| % | % | Custos directos complementares | 2 % | 102.87 | 2.06 |
|  |  | Custos directos |  |  | 104.93 |
