# Protecção passiva contra incêndios de estrutura metálica, com tinta intumescente

- Propriedade do ficheiro: CYPE INGENIEROS, S.A.
- Formato: FIEBDC-3/2002
- Moeda: EUR
- Custos indirectos: 3.00 %
- IVA: 23.00 %

## I Instalações

### IO Contra incêndios

#### IOR Protecção passiva contra incêndios: estruturas

**IOR040** m² Protecção passiva contra incêndios de estrutura metálica, com tinta intumescente.
Protecção passiva contra incêndios de estrutura metálica, através da aplicação de tinta intumescente, em emulsão aquosa monocomponente, cor branca, acabamento mate liso, até formar uma espessura mínima de película seca de 1681 micras e alcançar uma resistência ao fogo de 45 minutos.
Inclui: Preparação e limpeza da superfície suporte. Aplicação das demãos de acabamento.
Critério de medição de projecto: Superfície resultante do desenvolvimento dos perfis metálicos que compõem a estrutura, segundo documentação gráfica de Projecto.
Critério de medição de obra: Medir-se-á a superfície realmente executada segundo especificações de Projecto, resultante do desenvolvimento dos perfis metálicos que compõem a estrutura.

| Código | Un | Descrição | Rendimento | Preço | Importância |
|---|---|---|---|---|---|
| mt27pwj010a | kg | Tinta intumescente, em emulsão aquosa monocomponente, cor branca, acabamento mate liso, para aplicar com pistola de alta pressão ou com trincha. (material) | 3.698 | 14.99 | 55.43 |
| op00tal020 |  | Berbequim com misturador. | 1.000 | 0.00 | 0.00 |
| mo038 | h | Oficial de 1ª pintor. (mão de obra) | 0.390 | 22.68 | 8.85 |
| mo076 | h | Ajudante de pintor. (mão de obra) | 0.390 | 22.13 | 8.63 |
| % | % | Custos directos complementares | 2 % | 72.91 | 1.46 |
|  |  | Custos directos |  |  | 74.37 |
