# Sprinkler de grande cobertura

- Propriedade do ficheiro: CYPE INGENIEROS, S.A.
- Formato: FIEBDC-3/2002
- Moeda: EUR
- Custos indirectos: 3.00 %
- IVA: 23.00 %

## I Instalações

### IO Contra incêndios

#### IOT Sistemas de extinção fixos

**IOT036** Ud Sprinkler de grande cobertura.
Sprinkler automático de grande cobertura pendente oculto, resposta normal com elemento fusível, ruptura a 74°C, de 3/4" DN 20 mm de diâmetro de rosca, constante de descarga K de 160 (métrico), pressão de trabalho 12 bar, cor bronze e tampa plana, acabamento lacado cor branca. Instalação encastrada. Inclusive acessórios e peças especiais para ligação à rede de distribuição de água.
Critérios considerados na determinação do preço da unidade de obra: O preço não inclui os trabalhos auxiliares de pedreiro para instalações.
Inclui: Marcação. Montagem, ligação e verificação do seu correcto funcionamento.
Critério de medição de projecto: Número de unidades previstas, segundo documentação gráfica de Projecto.
Critério de medição de obra: Medir-se-á o número de unidades realmente executadas segundo especificações de Projecto.

| Código | Un | Descrição | Rendimento | Preço | Importância |
|---|---|---|---|---|---|
| mt41roc210b | Ud | Sprinkler automático de grande cobertura pendente oculto, resposta normal com elemento fusível, ruptura a 74°C, de 3/4" DN 20 mm de diâmetro de rosca, constante de descarga K de 160 (métrico), pressão de trabalho 12 bar, cor bronze e tampa plana, acabamento lacado cor branca. (material) | 1.000 | 57.33 | 57.33 |
| mt41roc500 | Ud | Acessórios e peças especiais para ligação de sprinkler a rede de distribuição de água. (material) | 1.000 | 2.71 | 2.71 |
| mo008 | h | Oficial de 1ª canalizador. (mão de obra) | 0.250 | 23.31 | 5.83 |
| mo107 | h | Ajudante de canalizador. (mão de obra) | 0.250 | 22.09 | 5.52 |
| % | % | Custos directos complementares | 2 % | 71.39 | 1.43 |
|  |  | Custos directos |  |  | 72.82 |
