# Tubagem para ventilação primária

- Propriedade do ficheiro: CYPE INGENIEROS, S.A.
- Formato: FIEBDC-3/2002
- Moeda: EUR
- Custos indirectos: 3.00 %
- IVA: 23.00 %

## I Instalações

### IS Drenagem de águas

#### ISB Tubos de queda

**ISB040** m Tubagem para ventilação primária.
Tubagem para ventilação primária da rede de drenagem de águas, formada por tubo de PVC, de 110 mm de diâmetro e 3,2 mm de espessura; união à pressão com junta elástica. Inclusive, material auxiliar para montagem e fixação, acessórios e peças especiais.
Inclui: Marcação do traçado da tubagem para ventilação e da localização dos elementos de fixação. Disposição doa tubos. Fixação do material auxiliar para montagem e fixação à obra. Montagem, ligação e verificação do seu correcto funcionamento.
Critério de medição de projecto: Comprimento medido segundo documentação gráfica de Projecto.
Critério de medição de obra: Medir-se-á o comprimento realmente executado segundo especificações de Projecto.

| Código | Un | Descrição | Rendimento | Preço | Importância |
|---|---|---|---|---|---|
| mt36tiq051f | Ud | Material auxiliar para montagem e fixação das tubagens multicamada de PVC, insonorizado, de 110 mm de diâmetro e 3 m de comprimento nominal. (material) | 1.000 | 0.92 | 0.92 |
| mt36tiq050fe | m | Tubo multicamada de PVC, segundo NP EN 1453-1, insonorizado e resistente ao fogo (reacção ao fogo classe B-s1, d0 segundo NP EN 13501-1), de 110 mm de diâmetro e 3,2 mm de espessura, 3 m de comprimento nominal, com embocadura, união à pressão com junta elástica, com o preço incrementado em 20% relativamente a acessórios e peças especiais. (material) | 1.000 | 22.03 | 22.03 |
| op00ato010 |  | Aparafusadora. | 1.000 | 0.00 | 0.00 |
| op00mar010 |  | Martelo. | 1.000 | 0.00 | 0.00 |
| op00tal010 |  | Berbequim. | 1.000 | 0.00 | 0.00 |
| mo008 | h | Oficial de 1ª canalizador. (mão de obra) | 0.245 | 23.31 | 5.71 |
| mo107 | h | Ajudante de canalizador. (mão de obra) | 0.193 | 22.09 | 4.26 |
| % | % | Custos directos complementares | 2 % | 32.92 | 0.66 |
|  |  | Custos directos |  |  | 33.58 |
