# Ventilador para desenfumagem, imerso na zona de risco

- Propriedade do ficheiro: CYPE INGENIEROS, S.A.
- Formato: FIEBDC-3/2002
- Moeda: EUR
- Custos indirectos: 3.00 %
- IVA: 23.00 %

## I Instalações

### IV Ventilação

#### IVG Ventilação mecânica para garagens

**IVG015** Ud Ventilador para desenfumagem, imerso na zona de risco.
Caixa de ventilação helicoidal com isolamento sonoro composta por ventilador helicoidal com hélice de alumínio de pás inclináveis, motor para alimentação trifásica a 230/400 V e 50 Hz de frequência, com protecção térmica, isolamento classe F, grau de protecção IP55, carcaça exterior de aço galvanizado a quente e caixa de bornes ignífuga, de 1450 r.p.m., potência absorvida 0,55 kW, caudal máximo 4340 m³/h, para trabalhar imerso a 300°C durante duas horas, segundo EN 12101-3. Inclusive elementos anti-vibratórios, elementos de fixação e acessórios.
Inclui: Colocação e fixação da caixa de ventilação. Ligação e verificação do seu correcto funcionamento.
Critério de medição de projecto: Número de unidades previstas, segundo documentação gráfica de Projecto.
Critério de medição de obra: Medir-se-á o número de unidades realmente executadas segundo especificações de Projecto.

| Código | Un | Descrição | Rendimento | Preço | Importância |
|---|---|---|---|---|---|
| mt42vsp382aa1 | Ud | Caixa de ventilação helicoidal com isolamento sonoro composta por ventilador helicoidal com hélice de alumínio de pás inclináveis, motor para alimentação trifásica a 230/400 V e 50 Hz de frequência, com protecção térmica, isolamento classe F, grau de protecção IP55, carcaça exterior de aço galvanizado a quente e caixa de bornes ignífuga, de 1450 r.p.m., potência absorvida 0,55 kW, caudal máximo 4340 m³/h, para trabalhar imerso a 300°C durante duas horas, segundo EN 12101-3. (material) | 1.000 | 1273.13 | 1273.13 |
| mt42vsp920a | Ud | Acessórios e elementos de fixação de caixa de ventilação helicoidal. (material) | 1.000 | 31.39 | 31.39 |
| mo011 | h | Oficial de 1ª montador. (mão de obra) | 4.000 | 23.31 | 93.24 |
| mo080 | h | Ajudante de montador. (mão de obra) | 4.000 | 22.13 | 88.52 |
| % | % | Custos directos complementares | 2 % | 1486.28 | 29.73 |
|  |  | Custos directos |  |  | 1516.01 |
