# Extractor de chaminé para cozinha

- Propriedade do ficheiro: CYPE INGENIEROS, S.A.
- Formato: FIEBDC-3/2002
- Moeda: EUR
- Custos indirectos: 3.00 %
- IVA: 23.00 %

## I Instalações

### IV Ventilação

#### IVK Ventilação adicional específica em cozinha para habitações

**IVK030** Ud Extractor de chaminé para cozinha.
Extractor de chaminé estático de chapa de aço, de 50x50 cm, com camada de primário e camada de acabamento com tinta de cor a escolher, para ventilação de cozinhas. Inclusive elementos de ancoragem e fixação.
Inclui: Marcação. Montagem. Colocação e fixação.
Critério de medição de projecto: Número de unidades previstas, segundo documentação gráfica de Projecto.
Critério de medição de obra: Medir-se-á o número de unidades realmente executadas segundo especificações de Projecto.

| Código | Un | Descrição | Rendimento | Preço | Importância |
|---|---|---|---|---|---|
| mt20aen010aa | Ud | Extractor de chaminé estático de chapa de aço, de 50x50 cm, com camada de primário e camada de acabamento com tinta de cor a escolher, inclusive elementos de ancoragem e fixação. (material) | 1.000 | 286.49 | 286.49 |
| mo011 | h | Oficial de 1ª montador. (mão de obra) | 0.300 | 23.31 | 6.99 |
| mo080 | h | Ajudante de montador. (mão de obra) | 0.150 | 22.13 | 3.32 |
| % | % | Custos directos complementares | 2 % | 296.80 | 5.94 |
|  |  | Custos directos |  |  | 302.74 |
