# Comporta de regulação do caudal de ar

- Propriedade do ficheiro: CYPE INGENIEROS, S.A.
- Formato: FIEBDC-3/2002
- Moeda: EUR
- Custos indirectos: 3.00 %
- IVA: 23.00 %

## I Instalações

### IV Ventilação

#### IVM Ventilação mecânica

**IVM065** Ud Comporta de regulação do caudal de ar.
Comporta circular com juntas de EPDM para a regulação do caudal de ar e a pressão ou para o fecho de condutas em instalações de ventilação, de 125 mm de diâmetro, corpo e disco de chapa de aço galvanizado, eixo de aço, com accionamento e dispositivo de fixação manual. Inclusive acessórios de montagem e elementos de fixação.
Inclui: Marcação. Fixação da comporta. Ligação à conduta. Verificação do seu correcto funcionamento.
Critério de medição de projecto: Número de unidades previstas, segundo documentação gráfica de Projecto.
Critério de medição de obra: Medir-se-á o número de unidades realmente executadas segundo especificações de Projecto.

| Código | Un | Descrição | Rendimento | Preço | Importância |
|---|---|---|---|---|---|
| mt42con350a | Ud | Comporta circular com juntas de EPDM para a regulação do caudal de ar e a pressão ou para o fecho de condutas em instalações de ventilação, de 125 mm de diâmetro, corpo e disco de chapa de aço galvanizado, eixo de aço, com accionamento e dispositivo de fixação manual. (material) | 1.000 | 23.15 | 23.15 |
| mo005 | h | Oficial de 1ª instalador de ar condicionado. (mão de obra) | 0.150 | 23.31 | 3.50 |
| mo104 | h | Ajudante de instalador de ar condicionado. (mão de obra) | 0.150 | 22.09 | 3.31 |
| % | % | Custos directos complementares | 2 % | 29.96 | 0.60 |
|  |  | Custos directos |  |  | 30.56 |
