# Estore enrolável de tecido ignífugo opaco

- Propriedade do ficheiro: CYPE INGENIEROS, S.A.
- Formato: FIEBDC-3/2002
- Moeda: EUR
- Custos indirectos: 3.00 %
- IVA: 23.00 %

## L Vãos

### LS Protecções solares

#### LSE Estores enroláveis

**LSE025** Ud Estore enrolável de tecido ignífugo opaco.
Estore enrolável, de 1000 mm de largura e 1200 mm de altura, com tecido ignífugo opaco, de poliéster recoberto de PVC, com a face exterior de cor cinzento claro e a face interior de cor cinzento, accionamento motorizado via cabo 230 V, com comando mural, para regulação da altura; fixado na parede com ancoragens mecânicas. Inclusive ferragens e acessórios.
Inclui: Marcação. Ancoragem ao paramento dos elementos de fixação. Montagem do estore enrolável. Instalação do motor e dos componentes do accionamento. Ligação eléctrica.
Critério de medição de projecto: Número de unidades previstas, segundo documentação gráfica de Projecto.
Critério de medição de obra: Medir-se-á o número de unidades realmente executadas segundo especificações de Projecto.

| Código | Un | Descrição | Rendimento | Preço | Importância |
|---|---|---|---|---|---|
| mt44stm013aba | Ud | Estore enrolável, de 1000 mm de largura e 1200 mm de altura, com tecido ignífugo opaco, de poliéster recoberto de PVC, com a face exterior de cor cinzento claro e a face interior de cor cinzento, inclusive ancoragens mecânicas para fixação ao suporte. (material) | 1.000 | 127.07 | 127.07 |
| mt44stm030a | Ud | Motorização de estore enrolável via cabo 230 V, com comando mural, para regulação da altura. (material) | 1.000 | 222.63 | 222.63 |
| op00tal010 |  | Berbequim. | 1.000 | 0.00 | 0.00 |
| mo011 | h | Oficial de 1ª montador. (mão de obra) | 0.506 | 23.31 | 11.79 |
| mo080 | h | Ajudante de montador. (mão de obra) | 0.760 | 22.13 | 16.82 |
| mo003 | h | Oficial de 1ª electricista. (mão de obra) | 0.650 | 23.31 | 15.15 |
| % | % | Custos directos complementares | 2 % | 393.46 | 7.87 |
|  |  | Custos directos |  |  | 401.33 |
