# Gelosia de lâminas de aço galvanizado

- Propriedade do ficheiro: CYPE INGENIEROS, S.A.
- Formato: FIEBDC-3/2002
- Moeda: EUR
- Custos indirectos: 3.00 %
- IVA: 23.00 %

## L Vãos

### LS Protecções solares

#### LSZ Gelosias

**LSZ010** m² Gelosia de lâminas de aço galvanizado.
Gelosia fixa formada por lâminas orientáveis de aço galvanizado, acabamento pintado em forno de cor a escolher, de 450 a 500 mm de largura, colocadas em posição vertical, com accionamento manual através de alavanca, substrutura composta por perfis e elementos para fixação das lâminas, de aço galvanizado. Inclusive ganchos para fixação em alvenaria com argamassa de cimento, confeccionada em obra, dosificação 1:6.
Inclui: Marcação. Nivelamento. Resolução das uniões da subestrutura aos paramentos. Montagem de elementos complementares.
Critério de medição de projecto: Superfície medida segundo documentação gráfica de Projecto, descontando as aberturas de superfície maior de 3 m².
Critério de medição de obra: Medir-se-á a superfície realmente executada segundo especificações de Projecto, descontando as aberturas de superfície maior de 3 m².

| Código | Un | Descrição | Rendimento | Preço | Importância |
|---|---|---|---|---|---|
| mt08aaa010a | m³ | Água. (material) | 0.006 | 1.50 | 0.01 |
| mt01arg005a | t | Areia de pedreira, para argamassa preparada em obra. (material) | 0.013 | 18.00 | 0.23 |
| mt08cem011a | kg | Cimento Portland CEM II/B-L 32,5 R, cor cinzento, em sacos, segundo NP EN 197-1. (material) | 2.000 | 0.10 | 0.20 |
| mt26btr040k | m² | Gelosia fixa formada por lâminas orientáveis de aço galvanizado, acabamento pintado em forno de cor a escolher, de 450 a 500 mm de largura, colocadas em posição vertical, com accionamento manual através de alavanca, substrutura composta por perfis e elementos para fixação das lâminas, de aço galvanizado. (material) | 1.000 | 114.05 | 114.05 |
| mq06hor010 | h | Betoneira eléctrica com uma capacidade de amassadura de 160 l. (equipamento) | 0.006 | 3.45 | 0.02 |
| mo020 | h | Oficial de 1ª construção. (mão de obra) | 0.400 | 22.68 | 9.07 |
| mo113 | h | Operário não qualificado construção. (mão de obra) | 0.464 | 21.45 | 9.95 |
| mo018 | h | Oficial de 1ª serralheiro. (mão de obra) | 0.100 | 22.98 | 2.30 |
| mo059 | h | Ajudante de serralheiro. (mão de obra) | 0.100 | 22.20 | 2.22 |
| % | % | Custos directos complementares | 2 % | 138.05 | 2.76 |
|  |  | Custos directos |  |  | 140.81 |
