# Isolamento térmico de tubagens

- Propriedade do ficheiro: CYPE INGENIEROS, S.A.
- Formato: FIEBDC-3/2002
- Moeda: EUR
- Custos indirectos: 3.00 %
- IVA: 23.00 %

## N Isolamentos e impermeabilizações

### NA Isolamentos térmicos

#### NAA Tubagens e tubos de queda

**NAA010** m Isolamento térmico de tubagens.
Isolamento térmico de tubagem em instalação interior de aquecimento, colocada superficialmente, para a distribuição de fluidos quentes (de +60°C a +100°C), formado por manga isolante de espuma elastomérica, de 23 mm de diâmetro interior e 25 mm de espessura, à base de borracha sintética flexível, de estrutura celular fechada, com cola para as uniões.
Inclui: Preparação da superfície suporte. Implantação e corte do isolamento. Colocação do isolamento.
Critério de medição de projecto: Comprimento medido segundo documentação gráfica de Projecto.
Critério de medição de obra: Medir-se-á o comprimento realmente executado segundo especificações de Projecto.

| Código | Un | Descrição | Rendimento | Preço | Importância |
|---|---|---|---|---|---|
| mt17coe070fd | m | Manga isolante de espuma elastomérica, de 23 mm de diâmetro interior e 25 mm de espessura, à base de borracha sintética flexível, de estrutura celular fechada. (material) | 1.050 | 18.00 | 18.90 |
| mt17coe110 | l | Cola para manga isolante elastomérica. (material) | 0.026 | 19.01 | 0.49 |
| mo054 | h | Oficial de 1ª montador de isolamentos. (mão de obra) | 0.095 | 23.31 | 2.21 |
| mo101 | h | Ajudante de montador de isolamentos. (mão de obra) | 0.095 | 22.13 | 2.10 |
| % | % | Custos directos complementares | 2 % | 23.70 | 0.47 |
|  |  | Custos directos |  |  | 24.17 |
