# Impermeabilização líquida e isolamento termorreflector de coberturas, aplicação mecânica a quente. Sistema COOL-R XL (i) "QUILOSA"

- Propriedade do ficheiro: CYPE INGENIEROS, S.A.
- Formato: FIEBDC-3/2002
- Moeda: EUR
- Custos indirectos: 3.00 %
- IVA: 23.00 %

## N Isolamentos e impermeabilizações

### NL Impermeabilizações líquidas

#### NLG Coberturas, varandas e lavandarias

**NLG322** m² Impermeabilização líquida e isolamento termorreflector de coberturas, aplicação mecânica a quente. Sistema COOL-R XL (i) "QUILOSA".
Impermeabilização líquida e isolamento termorreflector de coberturas, classe W2, segundo ETAG 005, com um índice de reflectância solar (SRI) de 107, sobre superfície suporte de betão, com um conteúdo de humidade superior a 4%. Sistema COOL-R XL (i) "QUILOSA" formado por duas camadas de revestimento impermeabilizante bicomponente à base de resina de poliureia, COOL-R Base Coat 920S "QUILOSA", 4 kg/m², aplicado através de sistema de projecção mecânica em quente, com prévia aplicação de primário de dois componentes à base de resina epóxi, COOL-R Primer W700 "QUILOSA", 0,3 kg/m².
Critérios considerados na determinação do preço da unidade de obra: O preço não inclui o revestimento.
Inclui: Aplicação de primário. Aplicação mecânica a quente do impermeabilizante.
Critério de medição de projecto: Superfície medida em projecção horizontal, segundo documentação gráfica de Projecto, desde as faces interiores dos parapeitos ou muretes perimetrais que a limitam.
Critério de medição de obra: Medir-se-á, em projecção horizontal, a superfície realmente executada segundo especificações de Projecto, desde as faces interiores dos parapeitos ou muretes perimetrais que a limitam.

| Código | Un | Descrição | Rendimento | Preço | Importância |
|---|---|---|---|---|---|
| mt15quo002a | kg | Primário de dois componentes à base de resina epóxi, COOL-R Primer W700 "QUILOSA". (material) | 0.300 | 9.41 | 2.82 |
| mt15quo050a | kg | Revestimento impermeabilizante bicomponente à base de resina de poliureia, COOL-R Base Coat 920S "QUILOSA", para aplicar através de sistema de projecção mecânica a quente. (material) | 4.000 | 5.80 | 23.20 |
| mq06pyp010 | h | Equipamento completo para projecção de produtos impermeabilizantes líquidos a quente. (equipamento) | 1.000 | 2.68 | 2.68 |
| op00tal020 |  | Berbequim com misturador. | 1.000 | 0.00 | 0.00 |
| mo032 | h | Oficial de 1ª aplicador de produtos impermeabilizantes. (mão de obra) | 0.100 | 22.68 | 2.27 |
| mo070 | h | Ajudante de aplicador de produtos impermeabilizantes. (mão de obra) | 0.100 | 22.13 | 2.21 |
| % | % | Custos directos complementares | 2 % | 33.18 | 0.66 |
|  |  | Custos directos |  |  | 33.84 |
