# Barreira de protecção contra o radão sob laje térrea, com lâminas asfálticas

- Propriedade do ficheiro: CYPE INGENIEROS, S.A.
- Formato: FIEBDC-3/2002
- Moeda: EUR
- Custos indirectos: 3.00 %
- IVA: 23.00 %

## N Isolamentos e impermeabilizações

### NO Protecção contra o radão

#### NOS Lajes térreas

**NOS011** m² Barreira de protecção contra o radão sob laje térrea, com lâminas asfálticas.
Barreira de protecção contra o radão sob laje térrea com nível de referência de exposição ao radão 300 Bq/m³, com membrana de betume aditivado com plastómero APP, LA-30-AL, com armadura de alumínio, de superfície não protegida, e coeficiente de difusão do gás radão 1x10-13 m²/s, totalmente aderida ao suporte com maçarico. Colocação em obra: com sobreposições, na base da laje térrea, sobre uma camada de betão de limpeza, prévia aplicação de primário com emulsão asfáltica aniônica com cargas, e protecção com uma camada antipunçoamento formada por geotêxtil de polipropileno-polietileno, (125 g/m²) e argamassa de cimento, confeccionada em obra, dosificação 1:6, de 2 cm de espessura, acabamento afagado. Exalação de radão prevista através da barreira de protecção: 0,001 Bq/m²·h. Inclusive banda de reforço de membrana de betume modificado com elastómero SBS, LBM(SBS)-30-FP, (rendimento: 0,5 m/m²), para a resolução do perímetro.
Critérios considerados na determinação do preço da unidade de obra: O preço não inclui a camada de betão de limpeza.
Inclui: Limpeza e preparação da superfície. Aplicação da camada de primário. Colocação da banda de reforço. Colocação da lâmina asfáltica. Colocação do geotêxtil. Derramamento, espalhamento e nivelamento da camada de argamassa de protecção. Resolução de pontos singulares.
Critério de medição de projecto: Superfície medida segundo documentação gráfica de Projecto.
Critério de medição de obra: Medir-se-á a superfície realmente executada segundo especificações de Projecto, incluindo as entregas e as sobreposições.

| Código | Un | Descrição | Rendimento | Preço | Importância |
|---|---|---|---|---|---|
| mt14iea020c | kg | Emulsão asfáltica aniônica com cargas. (material) | 0.500 | 3.30 | 1.65 |
| mt14lad010i | m² | Membrana de betume aditivado com plastómero APP, LA-30-AL, de 2 mm de espessura, massa nominal 3 kg/m², com armadura de alumínio, de superfície não protegida. Segundo EN 13707. (material) | 1.100 | 7.48 | 8.23 |
| mt14lba100a | m | Banda de reforço de membrana de betume modificado com elastómero SBS, LBM(SBS)-30-FP, de 33 cm de largura, acabada com filme plástico termofusível em ambas as faces. (material) | 0.500 | 2.83 | 1.42 |
| mt14gsa010ce | m² | Geotêxtil não tecido sintético, termosoldado, de polipropileno-polietileno, com uma resistência à tracção longitudinal de 9,5 kN/m, uma resistência à tracção transversal de 10 kN/m, uma abertura de cone ao ensaio de perfuração dinâmica segundo NP EN ISO 13433 inferior a 28 mm, resistência CBR ao punçoamento 1,56 kN e uma massa superficial de 125 g/m². (material) | 1.100 | 1.53 | 1.68 |
| mt08aaa010a | m³ | Água. (material) | 0.006 | 1.50 | 0.01 |
| mt01arg005a | t | Areia de pedreira, para argamassa preparada em obra. (material) | 0.033 | 18.00 | 0.59 |
| mt08cem011a | kg | Cimento Portland CEM II/B-L 32,5 R, cor cinzento, em sacos, segundo NP EN 197-1. (material) | 5.000 | 0.10 | 0.50 |
| op00sop010 |  | Maçarico para soldadura de lâminas asfálticas. | 1.000 | 0.00 | 0.00 |
| mo029 | h | Oficial de 1ª aplicador de lâminas impermeabilizantes. (mão de obra) | 0.220 | 22.68 | 4.99 |
| mo067 | h | Ajudante de aplicador de lâminas impermeabilizantes. (mão de obra) | 0.380 | 22.13 | 8.41 |
| mo020 | h | Oficial de 1ª construção. (mão de obra) | 0.744 | 22.68 | 16.87 |
| mo077 | h | Ajudante de construção. (mão de obra) | 0.372 | 22.13 | 8.23 |
| % | % | Custos directos complementares | 2 % | 52.58 | 1.05 |
|  |  | Custos directos |  |  | 53.63 |
